# Revestimento de paramentos exteriores com emboço direta de argamassa de cal

- Propriedade do ficheiro: CYPE INGENIEROS, S.A.
- Formato: FIEBDC-3/2002
- Âmbito geográfico: Brasil
- Moeda: BRL
- Custos indiretos: 3.00 %
- Despesas gerais: 13.00 %
- Lucro: 6.00 %
- IVA: 17.00 %

## R Revestimentos e forros

### RB Argamassas industrializadas para reboco e estuque

#### RBB Camadas base

**RBB010** m² Revestimento de paramentos exteriores com emboço direta de argamassa de cal, resistência à compressão de 1,5 a 5 N/mm², de cor cinza, para a realização da camada base em revestimentos contínuos bicamada, acabamento rugoso, espessura 15 mm, aplicado manualmente, armada e reforçada com malha anti-álcalis nas mudanças de material e nas testas de laje.
Execução em fachadas, de camada base de 15 mm de espessura, para revestimentos contínuos bicamada, com emboço direta de argamassa de cal, resistência à compressão de 1,5 a 5 N/mm², de cor cinza, composta por cal aérea, aglomerantes hidráulicos, inertes selecionados e aditivos, acabamento rugoso, impermeável à água da chuva. Aplicada manualmente sobre uma superfície de bloco cerâmico, bloco ou bloco de concreto ou bloco de termoargila. Inclusive parte proporcional de preparação da superfície suporte, colocação de malha de fibra de vidro, anti-álcalis, de 10x10 mm de vão de malha, de 750 a 900 microns de espessura e de 200 a 250 g/m² de massa superficial, com 25 kp/cm² de resistência à tração para reforço de encontros entre materiais diferentes e nas testas de laje, em um 20% da superfície do paramento, formação de juntas, cantos, mestras, arestas, reentrâncias, ombreiras e vergas e arremates nos encontros com paramentos, revestimentos ou outros elementos assentes na sua superfície.
Inclui: Preparação da superfície suporte. Disposição dos panos de trabalho. Preparação da argamassa. Aplicação da argamassa. Realização de juntas e pontos singulares. Acabamento superficial. Cura da argamassa.
Critério de medição de projeto: Superfície medida segundo documentação gráfica de Projeto, sem deduzir aberturas menores que 4 m² e descontando, nas aberturas de superfície maior de 4 m², o excesso sobre 4 m².
Critério de quantitativos de obra: Medir-se-á a superfície realmente executada segundo especificações de Projeto, descontando, nas aberturas de superfície maior de 4 m², o excesso sobre 4 m².

| Código | Un | Descrição | Rendimento | Preço | Importância |
|---|---|---|---|---|---|
| mt28mim010a | kg | Argamassa de cal, resistência à compressão de 1,5 a 5 N/mm², de cor cinza, composta por cal aérea, aglomerantes hidráulicos, inertes selecionados e aditivos, fornecida em sacos. (material) | 20.250 | 0.81 | 16.40 |
| mt28mon040a | m² | Malha de fibra de vidro, anti-álcalis, de 10x10 mm de vão de malha, de 750 a 900 microns de espessura e de 200 a 250 g/m² de massa superficial, com 25 kp/cm² de resistência à tração, para armar argamassas. (material) | 0.210 | 6.32 | 1.33 |
| op00tal020 |  | Furadeira com misturador. | 1.000 | 0.00 | 0.00 |
| mo039 | h | Pedreiro de acabamento. (mão de obra) | 0.438 | 21.83 | 9.56 |
| mo111 | h | Servente de pedreiro de acabamento. (mão de obra) | 0.247 | 19.80 | 4.89 |
| % | % | Custos diretos complementares | 2 % | 32.18 | 0.64 |
|  |  | Custos diretos |  |  | 32.82 |
