# Revestimento térmico e acústico com argamassa leve de cal e granulados de cortiça, sobre paramento interior

- Propriedade do ficheiro: CYPE INGENIEROS, S.A.
- Formato: FIEBDC-3/2002
- Âmbito geográfico: Brasil
- Moeda: BRL
- Custos indiretos: 3.00 %
- Despesas gerais: 13.00 %
- Lucro: 6.00 %
- IVA: 17.00 %

## R Revestimentos e forros

### RK Pinturas, argamassas e revestimentos para isolamento térmico e acústico

#### RKG Argamassas de cal e granulados de cortiça

**RKG010** m² Revestimento térmico e acústico com argamassa leve de cal e granulados de cortiça, sobre paramento interior.
Revestimento térmico e acústico com argamassa leve, resistência à compressão de 1,5 a 5 N/mm², cor cinza, composta por cal hidráulica natural, com resistência à compressão de 3,5 a 10 N/mm², granulados de cortiça de granulometria compreendida entre 0 e 3 mm, sílica de fumo, fonólito e pedra-pomes, armada e reforçada com malha de fibra de vidro, aplicado em camadas sucessivas, de 20 mm de espessura total, direta, aplicada manualmente, sobre paramento interior de alvenaria cerâmica, vertical, até 3 m de altura. Inclusive perfil para proteção de arestas de alumínio.
Critérios considerados na determinação do preço da unidade de obra: O preço inclui a proteção dos elementos da envolvente que possam ser afetados durante os trabalhos e a resolução de pontos singulares.
Inclui: Preparação da superfície suporte. Disposição dos panos de trabalho. Preparação da argamassa. Aplicação da argamassa. Realização de juntas e pontos singulares. Cura da argamassa.
Critério de medição de projeto: Superfície medida segundo documentação gráfica de Projeto, deduzindo 50% das aberturas entre 2 e 4 m² e 100% das aberturas maiores que 4 m², adicionando no entanto, nas últimas, a superfície da parte interior da abertura, correspondente ao desenvolvimento de ombreiras e padieiras. Nas aberturas que não se deduzam, ou que se deduzam parcialmente, estão incluídos os trabalhos de realizar a superfície interior da abertura.
Critério de quantitativos de obra: Medir-se-á a superfície realmente executada segundo especificações de Projeto, deduzindo 50% das aberturas entre 2 e 4 m² e 100% das aberturas maiores que 4 m², adicionando no entanto, nas últimas, a superfície da parte interior da abertura, correspondente ao desenvolvimento de ombreiras e padieiras. Nas aberturas que não se deduzam, ou que se deduzam parcialmente, estão incluídos os trabalhos de realizar a superfície interior da abertura.

| Código | Un | Descrição | Rendimento | Preço | Importância |
|---|---|---|---|---|---|
| mt28mds010b | kg | Argamassa leve, resistência à compressão de 1,5 a 5 N/mm², para utilização em interiores ou em exteriores, cor cinza, composta por cal hidráulica natural, com resistência à compressão de 3,5 a 10 N/mm², granulados de cortiça de granulometria compreendida entre 0 e 3 mm, sílica de fumo, fonólito e pedra-pomes; condutibilidade térmica 0,037 W/(mK), Euroclasse A1 de reação ao fogo, densidade 250 kg/m³. (material) | 5.200 | 12.46 | 64.79 |
| mt08aaa010a | m³ | Água. (material) | 0.001 | 3.79 | 0.00 |
| mt28mds001b | m² | Malha de fibra de vidro, de 10x20 mm de vão de malha, de 140 g/m² de massa superficial, 0,68 mm de espessura e de 1x50 m, para armar argamassas. (material) | 1.050 | 7.44 | 7.81 |
| mt28mon030 | m | Perfil para juntas de PVC. (material) | 0.750 | 1.00 | 0.75 |
| mt28vye040a | m | De proteção de arestas de alumínio, de 5 mm de espessura e 25 mm de desenvolvimento, para a proteção de arestas. (material) | 0.200 | 5.89 | 1.18 |
| op00tal020 |  | Furadeira com misturador. | 1.000 | 0.00 | 0.00 |
| mo039 | h | Pedreiro de acabamento. (mão de obra) | 0.520 | 32.24 | 16.76 |
| mo111 | h | Servente de pedreiro de acabamento. (mão de obra) | 0.315 | 28.03 | 8.83 |
| % | % | Custos diretos complementares | 2 % | 100.12 | 2.00 |
|  |  | Custos diretos |  |  | 102.12 |
