# Tinta plástica com textura lisa

- Propriedade do ficheiro: CYPE INGENIEROS, S.A.
- Formato: FIEBDC-3/2002
- Âmbito geográfico: Brasil
- Moeda: BRL
- Custos indiretos: 3.00 %
- Despesas gerais: 13.00 %
- Lucro: 6.00 %
- IVA: 17.00 %

## R Revestimentos e forros

### RN Pinturas em metais

#### RNP Tintas plásticas

**RNP010** m² Tinta plástica com textura lisa, cor branca, acabamento mate, sobre suporte pré-lacado e/ou pintado com toda a superfície em bom estado, de metal, lavado a alta pressão com água e uma solução de água e lixívia a 10%, enxaguado e secado, aplicação de duas demãos de acabamento com tinta plástica (rendimento: 0,25 l/m² cada demão).
Formação de camada de tinta plástica com textura lisa, cor branca, acabamento mate, sobre suporte de metal, através da aplicação de duas demãos de acabamento com tinta plástica, à base de copolímeros acrílicos em dispersão aquosa, dióxido de titânio, pigmentos extendedores selecionados e pigmentos anticorrosivos, isenta de chumbo e de cromatos, com uma espessura mínima da película seca de 240 microns por demão (rendimento: 0,25 l/m² cada demão). Incluindo parte proporcional de preparação do suporte através de lavado a alta pressão com água e uma solução de água e lixívia a 10%, enxaguado e secado.
Inclui: Preparação e limpeza do suporte. Aplicação das demãos de acabamento.
Critério de medição de projeto: Superfície medida segundo documentação gráfica de Projeto, com o mesmo critério que o suporte base.
Critério de quantitativos de obra: Medir-se-á a superfície realmente executada segundo especificações de Projeto, com o mesmo critério que o suporte base.

| Código | Un | Descrição | Rendimento | Preço | Importância |
|---|---|---|---|---|---|
| mt27pfj130a | l | Solução de água e lixívia a 10%. (material) | 0.300 | 13.97 | 4.19 |
| mt27pir090aa | l | Tinta plástica à base de copolímeros acrílicos em dispersão aquosa, dióxido de titânio, pigmentos extendedores selecionados e pigmentos anticorrosivos, isenta de chumbo e de cromatos, cor branco, acabamento mate, textura lisa, anti-bolor e resistente aos raios UV, para aplicar pistola. (material) | 0.500 | 39.29 | 19.65 |
| mq07ple010bg | Un | Aluguel diário de cesta elevatória de braço articulado, motor diesel, de 16 m de altura máxima de trabalho, incluindo manutenção e seguro de responsabilidade civil. (equipamento) | 0.012 | 272.64 | 3.27 |
| op00dec010 |  | Soprador. | 1.000 | 0.00 | 0.00 |
| op00tal020 |  | Furadeira com misturador. | 1.000 | 0.00 | 0.00 |
| mo038 | h | Pintor. (mão de obra) | 0.220 | 22.85 | 5.03 |
| mo076 | h | Ajudante de pintor. (mão de obra) | 0.220 | 17.94 | 3.95 |
| % | % | Custos diretos complementares | 2 % | 36.09 | 0.72 |
|  |  | Custos diretos |  |  | 36.81 |
