# Tinta de borracha clorada em paramentos de pelota basca

- Propriedade do ficheiro: CYPE INGENIEROS, S.A.
- Formato: FIEBDC-3/2002
- Âmbito geográfico: Brasil
- Custos indiretos: 3.00 %
- Despesas gerais: 13.00 %
- Lucro: 6.00 %
- IVA: 17.00 %

## R Revestimentos e forros

### RO Pinturas específicas

#### ROD Para quadras esportivas

**ROD010** m² Tinta de borracha clorada em paramentos de pelota basca, lavagem da superfície com ácido clorídrico diluído com 10% de água, demão de primer com tinta de borracha clorada, acabamento semi-brilhante, à base de resinas de borracha clorada e plastificantes insaponificáveis, diluída com 20% a 30% de dissolvente à base de hidrocarbonetos aromáticos, e duas demãos de acabamento com o mesmo produto sem diluir (rendimento: 0,125 l/m² cada demão).
Execução de camada de acabamento em paramentos verticais, zona fachadas e laterais, em paramentos de pelota basca, com tinta de borracha clorada, através da aplicação de uma demão de primer com tinta de borracha clorada, acabamento semi-brilhante, à base de resinas de borracha clorada e plastificantes insaponificáveis, diluída com 20% a 30% de dissolvente à base de hidrocarbonetos aromáticos, aplicada preferencialmente com broxa para facilitar a penetração, e duas demãos de acabamento com o mesmo produto sem diluir (rendimento: 0,125 l/m² cada demão). Inclusive parte proporcional de preparação da camada base através da lavagem da sua superfície com uma dissolução de ácido clorídrico e água a 10% e posterior enxágue com água.
Inclui: Preparação e limpeza da superfície suporte. Aplicação da demão de primer. Aplicação de duas demãos de acabamento.
Critério de medição de projeto: Superfície medida segundo documentação gráfica de Projeto, com o mesmo critério que o suporte base.
Critério de quantitativos de obra: Medir-se-á a superfície realmente executada segundo especificações de Projeto, com o mesmo critério que o suporte base.

| Código | Un | Descrição | Rendimento | Preço | Importância |
|---|---|---|---|---|---|
| mt27pfj120 | l | Solução de ácido clorídrico diluído em dez partes de água. (material) | 0.300 | 3.34 | 1.00 |
| mt27pdj020c | l | Tinta de borracha clorada, acabamento semi-brilhante, à base de resinas de borracha clorada e plastificantes insaponificáveis, cor vermelho, resistente à abrasão e à imersão em água, aplicada com broxa, rolo ou pistola. (material) | 0.094 | 11.78 | 1.11 |
| mt27wad100a | l | Dissolvente formulado à base de hidrocarbonetos aromáticos de alto ponto de ebulição. (material) | 0.031 | 2.69 | 0.08 |
| mt27pdj020c | l | Tinta de borracha clorada, acabamento semi-brilhante, à base de resinas de borracha clorada e plastificantes insaponificáveis, cor vermelho, resistente à abrasão e à imersão em água, aplicada com broxa, rolo ou pistola. | 0.250 | 11.78 | 2.95 |
| mq07ple010c | Un | Aluguel diário de cesta elevatória de braço articulado de 16 m de altura máxima de trabalho, incluindo manutenção e seguro de responsabilidade civil. (equipamento) | 0.011 | 65.75 | 0.72 |
| op00tal020 |  | Furadeira com misturador. | 1.000 | 0.00 | 0.00 |
| mo038 | h | Pintor. (mão de obra) | 0.186 | 18.71 | 3.48 |
| mo076 | h | Ajudante de pintor. (mão de obra) | 0.186 | 14.77 | 2.75 |
| % | % | Custos diretos complementares | 4 % | 12.09 | 0.48 |
|  |  | Custos diretos |  |  | 12.57 |
