# Contrapiso de areia de britagem de 0 a 5 mm de diâmetro, em camada de 2 cm de espessura

- Propriedade do ficheiro: CYPE INGENIEROS, S.A.
- Formato: FIEBDC-3/2002
- Âmbito geográfico: Brasil
- Custos indiretos: 3.00 %
- Despesas gerais: 13.00 %
- Lucro: 6.00 %
- IVA: 17.00 %

## R Revestimentos

### RS Pisos e pavimentos

#### RSB Contrapisos e grandes acrescentos

**RSB005** m² Contrapiso de areia de britagem de 0 a 5 mm de diâmetro, em camada de 2 cm de espessura.
Formação de contrapiso de areia de britagem de 0 a 5 mm de diâmetro, em camada de 2 cm de espessura, preparada para utilização posterior como suporte de piso.
Inclui: Limpeza e preparação do suporte. Marcação de níveis e colocação de mestras. Espalhamento do inerte. Regularização da camada de inertes, passando uma régua sobre as mestras.
Critério de medição de projeto: Superfície medida segundo documentação gráfica de Projeto.
Critério de quantitativos de obra: Medir-se-á a superfície realmente executada segundo especificações de Projeto, sem deduzir a superfície ocupada pelos pilares situados dentro do seu perímetro.

| Código | Un | Descrição | Rendimento | Preço | Importância |
|---|---|---|---|---|---|
| mt01arp040c | m³ | Areia calcária selecionada de britagem, de 0 a 5 mm de diâmetro. (material) | 0.020 | 22.51 | 0.45 |
| mo111 | h | Auxiliar de serviços gerais. (mão de obra) | 0.067 | 3.68 | 0.25 |
| % | % | Custos diretos complementares | 2 % | 0.70 | 0.01 |
|  |  | Custos diretos |  |  | 0.71 |
