# Contrapiso de areia de britagem de 0 a 5 mm de diâmetro, estabilizada com 100 kg de cimento portland CEM II/A-L 32,5 R por cada m³ de areia seca, em camada de 4 cm de espessura

- Propriedade do ficheiro: CYPE INGENIEROS, S.A.
- Formato: FIEBDC-3/2002
- Âmbito geográfico: Brasil
- Custos indiretos: 3.00 %
- Despesas gerais: 13.00 %
- Lucro: 6.00 %
- IVA: 17.00 %

## R Revestimentos

### RS Pisos e pavimentos

#### RSB Contrapisos e grandes acrescentos

**RSB005** m² Contrapiso de areia de britagem de 0 a 5 mm de diâmetro, estabilizada com 100 kg de cimento portland CEM II/A-L 32,5 R por cada m³ de areia seca, em camada de 4 cm de espessura.
Formação de contrapiso de areia de britagem de 0 a 5 mm de diâmetro, estabilizada com 100 kg de cimento portland CEM II/A-L 32,5 R por cada m³ de areia seca, em camada de 4 cm de espessura, preparada para utilização posterior como suporte de piso.
Inclui: Limpeza e preparação do suporte. Marcação de níveis e colocação de mestras. Preparação da mistura. Espalhamento da mistura. Regularização da camada de inertes, passando uma régua sobre as mestras.
Critério de medição de projeto: Superfície medida segundo documentação gráfica de Projeto.
Critério de quantitativos de obra: Medir-se-á a superfície realmente executada segundo especificações de Projeto, sem deduzir a superfície ocupada pelos pilares situados dentro do seu perímetro.

| Código | Un | Descrição | Rendimento | Preço | Importância |
|---|---|---|---|---|---|
| mt01arp040c | m³ | Areia calcária selecionada de britagem, de 0 a 5 mm de diâmetro. (material) | 0.040 | 22.51 | 0.90 |
| mt08cem020a | kg | Cimento Portland CEM II/A-L 32,5 R, em sacos. (material) | 4.000 | 0.09 | 0.36 |
| mo019 | h | Oficial de 1ª pedreiro. (mão de obra) | 0.242 | 6.19 | 1.50 |
| mo111 | h | Auxiliar de serviços gerais. (mão de obra) | 0.404 | 3.68 | 1.49 |
| % | % | Custos diretos complementares | 2 % | 4.25 | 0.09 |
|  |  | Custos diretos |  |  | 4.34 |
