# Contrapiso de concreto leve

- Propriedade do ficheiro: CYPE INGENIEROS, S.A.
- Formato: FIEBDC-3/2002
- Âmbito geográfico: Brasil
- Moeda: BRL
- Custos indiretos: 3.00 %
- Despesas gerais: 13.00 %
- Lucro: 6.00 %
- IVA: 17.00 %

## R Revestimentos e forros

### RS Pisos

#### RSB Bases de pavimentação

**RSB015** m² Contrapiso de concreto leve.
Contrapiso, de 6 cm de espessura, de concreto leve, de resistência à compressão 2,0 MPa e 690 kg/m³ de densidade, confeccionado em obra com argila expandida e cimento cinza, acabamento com camada de regularização de argamassa de cimento, confeccionada em obra, dosificação 1:6 de 2 cm de espessura, talochada e limpa. Inclusive banda de painel rígido de poliestireno expandido para a preparação das juntas perimetrais de dilatação.
Inclui: Implantação e marcação de níveis. Preparação das juntas perimetrais de dilatação. Colocação em obra do concreto. Formação de juntas de retração. Descarga, espalhamento e nivelamento da argamassa de regularização. Cura da argamassa.
Critério de medição de projeto: Superfície medida segundo documentação gráfica de Projeto.
Critério de quantitativos de obra: Medir-se-á a superfície realmente executada segundo especificações de Projeto, sem deduzir a superfície ocupada pelos pilares situados dentro do seu perímetro.

| Código | Un | Descrição | Rendimento | Preço | Importância |
|---|---|---|---|---|---|
| mt16pea020a | m² | Painel rígido de poliestireno expandido, borda lateral reta, de 10 mm de espessura, resistência térmica 0,25 m²K/W, condutibilidade térmica 0,036 W/(mK), para junta de dilatação. (material) | 0.050 | 6.16 | 0.31 |
| mt01arl030b | m³ | Argila expandida, fornecida em sacos Big Bag. (material) | 0.063 | 342.38 | 21.57 |
| mt08cem002 | kg | Cimento cinza em sacos. (material) | 12.000 | 0.63 | 7.56 |
| mt08aaa010a | m³ | Água. (material) | 0.003 | 3.79 | 0.01 |
| mt09mor010c | m³ | Argamassa de cimento CEM II/B-L 32,5 N tipo M-5, confeccionada em obra com 230 kg/m³ de cimento e uma proporção em volume 1/6. (material) | 0.020 | 282.78 | 5.66 |
| mq06hor010 | h | Betoneira elétrica com uma capacidade de amassamento de 160 l. (equipamento) | 0.044 | 12.69 | 0.56 |
| mo020 | h | Pedreiro. (mão de obra) | 0.273 | 32.24 | 8.80 |
| mo113 | h | Auxiliar de serviços gerais. (mão de obra) | 0.273 | 27.81 | 7.59 |
| % | % | Custos diretos complementares | 2 % | 52.06 | 1.04 |
|  |  | Custos diretos |  |  | 53.10 |
