# Soleira seca "KNAUF"

- Propriedade do ficheiro: CYPE INGENIEROS, S.A.
- Formato: FIEBDC-3/2002
- Âmbito geográfico: Brasil
- Moeda: BRL
- Custos indiretos: 3.00 %
- Despesas gerais: 13.00 %
- Lucro: 6.00 %
- IVA: 17.00 %

## R Revestimentos e forros

### RS Pisos

#### RSB Bases de pavimentação

**RSB040** m² Soleira seca "KNAUF".
Soleira seca. Sistema F126.es Elemento Simple "KNAUF" Brío, constituído por: PLACAS: placas de gesso acartonado reforçado com fibras Brío "KNAUF", de 18 mm de espessura. Com as bordas macho-fêmea. Inclusive banda perimetral Brio "KNAUF" de lã de rocha para a resolução de encontros com paramentos, cola Brío "KNAUF", para a vedação de juntas entre placas e parafusos para a fixação das placas.
Critérios considerados na determinação do preço da unidade de obra: O preço não inclui a superfície suporte.
Inclui: Colocação da fita perimetral. Colocação das placas.
Critério de medição de projeto: Superfície medida segundo documentação gráfica de Projeto.
Critério de quantitativos de obra: Medir-se-á a superfície realmente executada segundo especificações de Projeto, sem deduzir a superfície ocupada pelos pilares situados dentro do seu perímetro.

| Código | Un | Descrição | Rendimento | Preço | Importância |
|---|---|---|---|---|---|
| mt12psk040c | m | Fita perimetral Brio "KNAUF" de lã de rocha de 12 mm de espessura, 100 mm de largura e 1200 mm de comprimento. (material) | 1.000 | 23.64 | 23.64 |
| mt12psk010a | m² | Placa de gesso acartonado reforçado com fibras Brío "KNAUF", de 18 mm de espessura, com as bordas macho-fêmea; condutibilidade térmica 0,3 W/(mK) e Euroclasse A1 de reação ao fogo. (material) | 1.050 | 87.89 | 92.28 |
| mt12pik030a | kg | Cola Brío "KNAUF". (material) | 0.040 | 59.97 | 2.40 |
| mt12ptk020a | Un | Parafuso especial Brío "KNAUF" 17 mm. (material) | 11.000 | 0.04 | 0.44 |
| op00ato010 |  | Parafusadeira. | 1.000 | 0.00 | 0.00 |
| op00tal010 |  | Furadeira. | 1.000 | 0.00 | 0.00 |
| op00sie010 |  | Serra tico-tico. | 1.000 | 0.00 | 0.00 |
| mo053 | h | Montador de pré-fabricados interiores. (mão de obra) | 0.310 | 33.54 | 10.40 |
| mo100 | h | Ajudante de montador de pré-fabricados interiores. (mão de obra) | 0.124 | 27.93 | 3.46 |
| % | % | Custos diretos complementares | 2 % | 132.62 | 2.65 |
|  |  | Custos diretos |  |  | 135.27 |
