# Soleira seca, sistema Placo Force Floor Plus "PLACO"

- Propriedade do ficheiro: CYPE INGENIEROS, S.A.
- Formato: FIEBDC-3/2002
- Âmbito geográfico: Brasil
- Moeda: BRL
- Custos indiretos: 3.00 %
- Despesas gerais: 13.00 %
- Lucro: 6.00 %
- IVA: 17.00 %

## R Revestimentos e forros

### RS Pisos

#### RSB Bases de pavimentação

**RSB050** m² Soleira seca, sistema Placo Force Floor Plus "PLACO", formada por placa de soleira seca, Solera Rigidur 20 "PLACO", de 20 mm de espessura e placa de gesso acartonado reforçado com fibras GF-C1-I-W2 / - 1200 / 2400 / 12,5 / com as bordas longitudinais quadrados, Rigidur H 13 BC "PLACO".
Soleira seca, sistema Placo Force Floor Plus "PLACO", sobre laje de concreto devidamente nivelada (não incluída neste preço), formada por placa de soleira seca, Solera Rigidur 20 "PLACO", de 20 mm de espessura, com as bordas longitudinais macho-fêmea composta por duas placas de gesso acartonado reforçado com fibras, coladas em fábrica, de 10 mm, apoiada sobre barreira de vapor constituída por filme de polietileno de 0,2 mm de espessura e isolamento térmico e acústico formado por painel rígido de lã mineral, de 20 mm de espessura, previamente colocados sobre a laje e os seus bordas unidos entre si através de cola e posterior aparafusamento, e placa de gesso acartonado reforçado com fibras GF-C1-I-W2 / - 1200 / 2400 / 12,5 / com as bordas longitudinais quadrados, Rigidur H 13 BC "PLACO", unida à placa de soleira seca com adesivo e posterior aparafusamento. Incluindo banda perimetral, adesivo e parafusos.
Inclui: Colocação do filme de polietileno. Colocação da fita perimetral. Colocação do isolamento. Colocação das placas.
Critério de medição de projeto: Superfície medida segundo documentação gráfica de Projeto.
Critério de quantitativos de obra: Medir-se-á a superfície realmente executada segundo especificações de Projeto, sem deduzir a superfície ocupada pelos pilares situados dentro do seu perímetro.

| Código | Un | Descrição | Rendimento | Preço | Importância |
|---|---|---|---|---|---|
| mt15mbv100a | m² | Filme de polietileno, de 0,2 mm de espessura. (material) | 1.100 | 1.26 | 1.39 |
| mt12plj020c | m | Banda estanque autocolante, Banda 45 "PLACO", de espuma de polietileno de células fechadas, de 3 mm de espessura e 45 mm de largura, para a estanqueidade e isolamento do perímetro em soleiras. (material) | 1.100 | 0.80 | 0.88 |
| mt16lra012a | m² | Painel rígido de lã mineral, não revestido, de 20 mm de espessura, resistência térmica 0,45 m²K/W, condutibilidade térmica 0,041 W/(mK), Euroclasse A1 de reação ao fogo, densidade 90 kg/m³, calor específico 840 J/kgK e fator de resistência à difusão do vapor de água 1,3. (material) | 1.500 | 24.86 | 37.29 |
| mt12pss010a | m² | Placa de soleira seca, Solera Rigidur 20 "PLACO", de 20 mm de espessura, com as bordas longitudinais macho-fêmea composta por duas placas de gesso acartonado reforçado com fibras, coladas em fábrica, de 10 mm. (material) | 1.050 | 65.23 | 68.49 |
| mt12pss020 | kg | Adesivo, Rigidur Nature Line Suelo "PLACO", para tratamento de juntas. (material) | 0.090 | 33.59 | 3.02 |
| mt12plt050b | Un | Parafuso autoatarraxante Rigidur 30 "PLACO", com cabeça de trombeta, de 30 mm de comprimento. (material) | 18.000 | 0.04 | 0.72 |
| mt12plk015a | m² | Placa de gesso acartonado reforçado com fibras GF-C1-I-W2 / - 1200 / 2400 / 12,5 / com as bordas longitudinais quadrados, Rigidur H 13 BC "PLACO". (material) | 1.050 | 35.51 | 37.29 |
| op00ato010 |  | Parafusadeira. | 1.000 | 0.00 | 0.00 |
| op00tal010 |  | Furadeira. | 1.000 | 0.00 | 0.00 |
| op00sie010 |  | Serra tico-tico. | 1.000 | 0.00 | 0.00 |
| mo053 | h | Montador de pré-fabricados interiores. (mão de obra) | 0.556 | 27.47 | 15.27 |
| mo100 | h | Ajudante de montador de pré-fabricados interiores. (mão de obra) | 0.556 | 18.75 | 10.43 |
| % | % | Custos diretos complementares | 2 % | 174.78 | 3.50 |
|  |  | Custos diretos |  |  | 178.28 |
