# Forro removível de placas metálicas

- Propriedade do ficheiro: CYPE INGENIEROS, S.A.
- Formato: FIEBDC-3/2002
- Âmbito geográfico: Brasil
- Moeda: BRL
- Custos indiretos: 3.00 %
- Despesas gerais: 13.00 %
- Lucro: 6.00 %
- IVA: 17.00 %

## R Revestimentos e forros

### RT Forros em interiores

#### RTL Removíveis, metálicos

**RTL015** m² Forro removível de placas metálicas.
Forro removível suspenso, situado a uma altura menor de 4 m, constituído por: ESTRUTURA: perfis à vista, com sola de 24 mm de largura, de aço galvanizado, cor branca, compreendendo perfis primários e secundários, suspensos da laje ou elemento de suporte com barras e suspensões; PLACAS METÁLICAS: placas de aço galvanizado pré-lacado, cor branca, de 1000x1000 mm, 0,5 mm de espessura e. Inclusive perfis angulares, fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12fbh100eJxa | m² | Placa de aço galvanizado pré-lacado cor branca, de 1000x1000 mm e 0,5 mm de espessura, com canto para perfis à vista, para forros removíveis. (material) | 1.020 | 44.83 | 45.73 |
| mt12fpg040hj | m | Perfil primário T 24 24x33x3700 mm, cor branca, de aço galvanizado. (material) | 1.000 | 1.82 | 1.82 |
| mt12fpg040ka | m | Perfil secundário T 24 24x33x600 mm, cor branca, de aço galvanizado. (material) | 1.000 | 1.82 | 1.82 |
| mt12fpg040kg | m | Perfil secundário T 24 24x33x1200 mm, cor branca, de aço galvanizado. (material) | 1.000 | 1.82 | 1.82 |
| mt12fpg030hk | m | Perfil angular 24/24/3000 mm, cor branca, de aço galvanizado. (material) | 1.000 | 1.44 | 1.44 |
| mt12psg210a | Un | Suspensão para forros suspensos. (material) | 0.900 | 1.08 | 0.97 |
| mt12psg210b | Un | Seguro para a fixação da suspensão, em forros suspensos. (material) | 0.900 | 0.12 | 0.11 |
| mt12psg210c | Un | Ligação superior para fixar a barra à suspensão, em forros suspensos. (material) | 0.900 | 1.66 | 1.49 |
| mt12psg190 | Un | Barra de suspensão. (material) | 0.900 | 1.11 | 1.00 |
| mt12psg220 | Un | Fixação composta por bucha e parafuso 5x27. (material) | 0.900 | 0.20 | 0.18 |
| op00ato010 |  | Parafusadeira. | 1.000 | 0.00 | 0.00 |
| mo015 | h | Montador de forros. (mão de obra) | 0.319 | 33.54 | 10.70 |
| mo082 | h | Ajudante de montador de forros. (mão de obra) | 0.319 | 27.93 | 8.91 |
| % | % | Custos diretos complementares | 2 % | 75.99 | 1.52 |
|  |  | Custos diretos |  |  | 77.51 |
