# Preparação de superfície de concreto em vigas e pilares através da projeção a seco de material abrasivo

- Propriedade do ficheiro: CYPE INGENIEROS, S.A.
- Formato: FIEBDC-3/2002
- Âmbito geográfico: Brasil
- Moeda: BRL
- Custos indiretos: 3.00 %
- Despesas gerais: 13.00 %
- Lucro: 6.00 %
- IVA: 17.00 %

## R Revestimentos e forros

### RY Preparações, proteções, reparações e reforços de revestimentos

#### RYP Preparações

**RYP105** m² Preparação de superfície de concreto em vigas e pilares através da projeção a seco de material abrasivo.
Preparação de superfície de concreto em vigas e pilares, através da projeção a seco de material abrasivo formado por partículas de silicato de alumínio, eliminando contaminantes, camadas de argamassa de cimento e partículas soltas do suporte.
Inclui: Montagem da proteção contra o pó. Montagem e preparação do equipamento. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 2.200 | 0.64 | 1.41 |
| mq08lch010 | h | Equipamento de jato de areia à pressão. (equipamento) | 0.139 | 11.79 | 1.64 |
| mq08gel010k | h | Grupo eletrógeno insonorizado, trifásico, de 45 kVA de potência. (equipamento) | 0.139 | 19.80 | 2.75 |
| mo112 | h | Servente de pedreiro. (mão de obra) | 0.138 | 28.03 | 3.87 |
| mo113 | h | Auxiliar de serviços gerais. (mão de obra) | 0.138 | 27.81 | 3.84 |
| % | % | Custos diretos complementares | 2 % | 13.51 | 0.27 |
|  |  | Custos diretos |  |  | 13.78 |
