# Preparação de superfície de concreto através da projeção de água à pressão

- Propriedade do ficheiro: CYPE INGENIEROS, S.A.
- Formato: FIEBDC-3/2002
- Âmbito geográfico: Brasil
- Moeda: BRL
- Custos indiretos: 3.00 %
- Despesas gerais: 13.00 %
- Lucro: 6.00 %
- IVA: 17.00 %

## R Revestimentos e forros

### RY Preparações, proteções, reparações e reforços de revestimentos

#### RYP Preparações

**RYP110** m² Preparação de superfície de concreto através da projeção de água à pressão.
Preparação de superfície de concreto através da projeção de água à pressão, de 200 a 300 bar, eliminando todos os restos de sujeira, gorduras e pó do suporte, deixando o poro aberto.
Inclui: Montagem da proteção contra a água. Aplicação mecânica do jato de água. Desmontagem do equipamento. Limpeza da superfície suporte. Coleta da água e dos restos gerados em um reservatório de sedimentação. Carga do reservatório de sedimentação para caminhão ou contendor.
Critério de medição de projeto: Superfície medida segundo documentação gráfica de Projeto.
Critério de quantitativos de obra: Medir-se-á a superfície realmente executada segundo especificações de Projeto.

| Código | Un | Descrição | Rendimento | Preço | Importância |
|---|---|---|---|---|---|
| mq08lch020a | h | Equipamento de jato de água à pressão. (equipamento) | 0.104 | 21.21 | 2.21 |
| mq08gel010k | h | Grupo eletrógeno insonorizado, trifásico, de 45 kVA de potência. (equipamento) | 0.104 | 19.80 | 2.06 |
| mo112 | h | Servente de pedreiro. (mão de obra) | 0.104 | 28.03 | 2.92 |
| mo113 | h | Auxiliar de serviços gerais. (mão de obra) | 0.104 | 27.81 | 2.89 |
| % | % | Custos diretos complementares | 2 % | 10.08 | 0.20 |
|  |  | Custos diretos |  |  | 10.28 |
