# Preparação das bordas de superfície de concreto através de fresagem mecânica

- Propriedade do ficheiro: CYPE INGENIEROS, S.A.
- Formato: FIEBDC-3/2002
- Âmbito geográfico: Brasil
- Moeda: BRL
- Custos indiretos: 3.00 %
- Despesas gerais: 13.00 %
- Lucro: 6.00 %
- IVA: 17.00 %

## R Revestimentos e forros

### RY Preparações, proteções, reparações e reforços de revestimentos

#### RYP Preparações

**RYP115** m² Preparação das bordas de superfície de concreto através de fresagem mecânica.
Preparação das bordas de superfície de concreto através de fresagem mecânica, alcançando uma profundidade de até 30 mm, eliminando as partes débeis.
Inclui: Montagem da proteção contra o pó. Fresagem mecânica das bordas. Limpeza da superfície suporte. Remoção e acumulação dos restos gerados. Carga dos restos gerados para caminhão ou contendor.
Critério de medição de projeto: Superfície medida segundo documentação gráfica de Projeto.
Critério de quantitativos de obra: Medir-se-á a superfície realmente executada segundo especificações de Projeto.

| Código | Un | Descrição | Rendimento | Preço | Importância |
|---|---|---|---|---|---|
| op00fre010 |  | Fresadora. | 1.000 | 0.00 | 0.00 |
| mo112 | h | Servente de pedreiro. (mão de obra) | 0.231 | 28.03 | 6.47 |
| % | % | Custos diretos complementares | 2 % | 6.47 | 0.13 |
|  |  | Custos diretos |  |  | 6.60 |
