# Mictório de porcelana sanitária "ROCA"

- Propriedade do ficheiro: CYPE INGENIEROS, S.A.
- Formato: FIEBDC-3/2002
- Âmbito geográfico: Brasil
- Moeda: BRL
- Custos indiretos: 3.00 %
- Despesas gerais: 13.00 %
- Lucro: 6.00 %
- IVA: 17.00 %

## S Sinalização e equipamento

### SA Aparelhos sanitários

#### SAU Mictórios

**SAU010** Un Mictório de porcelana sanitária "ROCA".
Mictório de porcelana sanitária, com alimentação superior à vista, modelo Mural "ROCA", cor Blanco, de 330x460x720 mm, equipado com torneira de passagem angular para mictório, com tempo de fluxo ajustável, acabamento cromado, modelo Instant. Inclusive silicone para rejuntamento.
Inclui: Marcação. Colocação e fixação do aparelho. Montagem do elemento de drenagem. Ligação à rede de drenagem. Montagem da torneira. Ligação à rede de água fria. Verificação do seu correto funcionamento. Vedação de juntas.
Critério de medição de projeto: Número de unidades previstas, segundo documentação gráfica de Projeto.
Critério de quantitativos de obra: Medir-se-á o número de unidades realmente colocadas segundo especificações de Projeto.

| Código | Un | Descrição | Rendimento | Preço | Importância |
|---|---|---|---|---|---|
| mt30uar020a | Un | Mictório de porcelana sanitária, com alimentação superior à vista, modelo Mural "ROCA", cor Blanco, de 330x460x720 mm, com manguito, tampa de limpeza e jogo de fixação. (material) | 1.000 | 1308.23 | 1308.23 |
| mt31gmo061a | Un | Torneira de passagem angular para mictório, com tempo de fluxo ajustável, acabamento cromado, modelo Instant "ROCA", com ligação cromada e ligações de 1/2" de diâmetro. (material) | 1.000 | 209.36 | 209.36 |
| mt30www005 | Un | Cartucho de 300 ml de silicone ácida monocomponente, fungicida, para vedação de juntas em ambientes úmidos. (material) | 0.012 | 22.39 | 0.27 |
| op00ato010 |  | Parafusadeira. | 1.000 | 0.00 | 0.00 |
| op00mar010 |  | Martelo. | 1.000 | 0.00 | 0.00 |
| op00tal010 |  | Furadeira. | 1.000 | 0.00 | 0.00 |
| mo008 | h | Encanador. (mão de obra) | 1.538 | 40.91 | 62.92 |
| % | % | Custos diretos complementares | 2 % | 1580.78 | 31.62 |
|  |  | Custos diretos |  |  | 1612.40 |
