# Placa para bancada

- Propriedade do ficheiro: CYPE INGENIEROS, S.A.
- Formato: FIEBDC-3/2002
- Âmbito geográfico: Brasil
- Moeda: BRL
- Custos indiretos: 3.00 %
- Despesas gerais: 13.00 %
- Lucro: 6.00 %
- IVA: 17.00 %

## S Sinalização e equipamento

### SC Cozinhas/lavanderias

#### SCE Eletrodomésticos

**SCE030** Un Placa para bancada.
Placa de cocção mista série Normal para bancada, básica. Inclusive enchimento da junta perimetral desta com a bancada. Totalmente montada, instalada, ligada e verificada.
Inclui: Marcação através de molde. Fixação em paramento com elementos de ancoragem. Colocação do aparelho. Vedação de juntas. Ligação à rede elétrica.
Critério de medição de projeto: Número de unidades previstas, segundo documentação gráfica de Projeto.
Critério de quantitativos de obra: Medir-se-á o número de unidades realmente colocadas segundo especificações de Projeto.

| Código | Un | Descrição | Rendimento | Preço | Importância |
|---|---|---|---|---|---|
| mt32pxs010a | Un | Placa de cocção a gás (butano/propano ou natural) e eletricidade, básica. (material) | 1.000 | 390.47 | 390.47 |
| mt32war010 | kg | Vedante elástico de poliuretano monocomponente para juntas. (material) | 0.200 | 30.96 | 6.19 |
| mo003 | h | Eletricista. (mão de obra) | 0.808 | 34.98 | 28.26 |
| mo102 | h | Ajudante de eletricista. (mão de obra) | 0.808 | 30.09 | 24.31 |
| % | % | Custos diretos complementares | 2 % | 449.23 | 8.98 |
|  |  | Custos diretos |  |  | 458.21 |
