# Forno elétrico

- Propriedade do ficheiro: CYPE INGENIEROS, S.A.
- Formato: FIEBDC-3/2002
- Âmbito geográfico: Brasil
- Moeda: BRL
- Custos indiretos: 3.00 %
- Despesas gerais: 13.00 %
- Lucro: 6.00 %
- IVA: 17.00 %

## S Sinalização e equipamento

### SC Cozinhas/lavanderias

#### SCE Eletrodomésticos

**SCE040** Un Forno elétrico.
Forno elétrico, multifunção. Totalmente montado, instalado, ligado e verificado.
Inclui: Marcação através de molde. Fixação em paramento com elementos de ancoragem. Colocação do aparelho. Ligação à rede elétrica.
Critério de medição de projeto: Número de unidades previstas, segundo documentação gráfica de Projeto.
Critério de quantitativos de obra: Medir-se-á o número de unidades realmente colocadas segundo especificações de Projeto.

| Código | Un | Descrição | Rendimento | Preço | Importância |
|---|---|---|---|---|---|
| mt32hok010c | Un | Forno elétrico para embutir, multifunção. (material) | 1.000 | 904.24 | 904.24 |
| mo003 | h | Eletricista. (mão de obra) | 0.231 | 34.98 | 8.08 |
| mo102 | h | Ajudante de eletricista. (mão de obra) | 0.231 | 30.09 | 6.95 |
| % | % | Custos diretos complementares | 2 % | 919.27 | 18.39 |
|  |  | Custos diretos |  |  | 937.66 |
