# Torneira temporizada para bacia sanitária

- Propriedade do ficheiro: CYPE INGENIEROS, S.A.
- Formato: FIEBDC-3/2002
- Âmbito geográfico: Brasil
- Moeda: BRL
- Custos indiretos: 3.00 %
- Despesas gerais: 13.00 %
- Lucro: 6.00 %
- IVA: 17.00 %

## S Sinalização e equipamento

### SG Torneiras

#### SGI Para bacias sanitárias

**SGI010** Un Torneira temporizada para bacia sanitária.
Torneira temporizada, instalação à vista formada por fluxómetro para bacia sanitária, de latão cromado, com tempo de fluxo de 7 segundos, vazão de 1,5 l/s, ligação macho para a entrada de água de 3/4". Inclusive elementos de ligação e uma válvula de secionamento.
Inclui: Marcação. Colocação. Ligação. Verificação do seu correto funcionamento.
Critério de medição de projeto: Número de unidades previstas, segundo documentação gráfica de Projeto.
Critério de quantitativos de obra: Medir-se-á o número de unidades realmente colocadas segundo especificações de Projeto.

| Código | Un | Descrição | Rendimento | Preço | Importância |
|---|---|---|---|---|---|
| mt31gmp400ab | Un | Fluxómetro para bacia sanitária, de latão cromado, com tempo de fluxo de 7 segundos, vazão de 1,5 l/s, ligação macho para a entrada de água de 3/4"; inclusive elementos de ligação e uma válvula de secionamento. (material) | 1.000 | 191.11 | 191.11 |
| mt31gmp500a | Un | Tubo de descarga, de 520x200 mm e 28 mm de diâmetro. (material) | 1.000 | 77.17 | 77.17 |
| mt37www010 | Un | Material auxiliar para instalações de abastecimento de água. (material) | 1.000 | 4.18 | 4.18 |
| mo008 | h | Encanador. (mão de obra) | 0.592 | 40.91 | 24.22 |
| % | % | Custos diretos complementares | 2 % | 296.68 | 5.93 |
|  |  | Custos diretos |  |  | 302.61 |
