# Torneira temporizada anti-vandalismo, instalação embutida formada por fluxómetro para bacia sanitária, anti-vandalismo, de latão e elementos de ligação e uma válvula de secionamento

- Propriedade do ficheiro: CYPE INGENIEROS, S.A.
- Formato: FIEBDC-3/2002
- Âmbito geográfico: Brasil
- Moeda: BRL
- Custos indiretos: 3.00 %
- Despesas gerais: 13.00 %
- Lucro: 6.00 %
- IVA: 17.00 %

## S Sinalização e equipamento

### SG Torneiras

#### SGI Para bacias sanitárias

**SGI010** Un Torneira temporizada anti-vandalismo, instalação embutida formada por fluxómetro para bacia sanitária, anti-vandalismo, de latão e elementos de ligação e uma válvula de secionamento.
Torneira temporizada anti-vandalismo, instalação embutida formada por fluxómetro para bacia sanitária, anti-vandalismo, de latão, com tempo de fluxo de 7 segundos, vazão de 1,2 l/s, ligação macho para a entrada de água de 3/4". Incluindo elementos de ligação e uma válvula de secionamento. Totalmente instalada, ligada, testada e em funcionamento.
Inclui: Marcação. Colocação do fluxómetro. Ligação.
Critério de medição de projeto: Número de unidades previstas, segundo documentação gráfica de Projeto.
Critério de quantitativos de obra: Medir-se-á o número de unidades realmente colocadas segundo especificações de Projeto.

| Código | Un | Descrição | Rendimento | Preço | Importância |
|---|---|---|---|---|---|
| mt31gmp420b | Un | Fluxómetro para bacia sanitária, anti-vandalismo, de latão, com tempo de fluxo de 7 segundos, vazão de 1,2 l/s, ligação macho para a entrada de água de 3/4"; inclusive elementos de ligação e uma válvula de secionamento. (material) | 1.000 | 201.52 | 201.52 |
| mt31gmp500a | Un | Tubo de descarga de 520x200 mm e 28 mm de diâmetro. (material) | 1.000 | 70.35 | 70.35 |
| mt37www010 | Un | Material auxiliar para instalações de abastecimento de água. (material) | 1.000 | 3.80 | 3.80 |
| mo008 | h | Encanador. (mão de obra) | 0.589 | 25.85 | 15.23 |
| % | % | Custos diretos complementares | 2 % | 290.90 | 5.82 |
|  |  | Custos diretos |  |  | 296.72 |
