# Torneiras eletrônicas para mictório

- Propriedade do ficheiro: CYPE INGENIEROS, S.A.
- Formato: FIEBDC-3/2002
- Âmbito geográfico: Brasil
- Moeda: BRL
- Custos indiretos: 3.00 %
- Despesas gerais: 13.00 %
- Lucro: 6.00 %
- IVA: 17.00 %

## S Sinalização e equipamento

### SG Torneiras

#### SGU Para mictórios

**SGU030** Un Torneiras eletrônicas para mictório.
Torneira eletrônica formada por torneira eletrônica com acionamento da descarga por infravermelhos, para mictório, com led indicador de bateria, descarga de 1 litro, fixação rápida, alimentação por pilha de 6 V. Inclusive elementos de ligação, pilha de 6 V, eletroválvula e uma válvula de secionamento.
Inclui: Marcação. Colocação. Ligação. Verificação do seu correto funcionamento.
Critério de medição de projeto: Número de unidades previstas, segundo documentação gráfica de Projeto.
Critério de quantitativos de obra: Medir-se-á o número de unidades realmente colocadas segundo especificações de Projeto.

| Código | Un | Descrição | Rendimento | Preço | Importância |
|---|---|---|---|---|---|
| mt31gsp040aa | Un | Torneira eletrônica com acionamento da descarga por infravermelhos, para mictório, com led indicador de bateria, descarga de 1 litro, fixação rápida, alimentação por pilha de 6 V; inclusive elementos de ligação, pilha de 6 V, eletroválvula e uma válvula de secionamento. (material) | 1.000 | 846.27 | 846.27 |
| mt37www010 | Un | Material auxiliar para instalações de abastecimento de água. (material) | 1.000 | 4.18 | 4.18 |
| mo008 | h | Encanador. (mão de obra) | 0.592 | 40.91 | 24.22 |
| % | % | Custos diretos complementares | 2 % | 874.67 | 17.49 |
|  |  | Custos diretos |  |  | 892.16 |
