# Cabine com porta e 1 lateral, de painel fenólico HPL, de 13 mm de espessura

- Propriedade do ficheiro: CYPE INGENIEROS, S.A.
- Formato: FIEBDC-3/2002
- Âmbito geográfico: Brasil
- Custos indiretos: 3.00 %
- Despesas gerais: 13.00 %
- Lucro: 6.00 %
- IVA: 17.00 %

## S Sinalização e equipamento

### SV Vestiários

#### SVC Cabines

**SVC010** Un Cabine com porta e 1 lateral, de painel fenólico HPL, de 13 mm de espessura.
Fornecimento e colocação de cabine com porta e 1 lateral, de painel fenólico HPL, de 13 mm de espessura, cor a escolher, de 2000 mm de altura e estrutura de alumínio anodizado. Incluindo elementos de fixação, dobradiças com mola, puxador de aço inoxidável, batente de borracha, pés reguláveis em altura e cabide de aço inoxidável. Totalmente montado.
Inclui: Marcação. Colocação, nivelação e fixação da cabine.
Critério de medição de projeto: Número de unidades previstas, segundo documentação gráfica de Projeto.
Critério de quantitativos de obra: Medir-se-á o número de unidades realmente colocadas segundo especificações de Projeto.

| Código | Un | Descrição | Rendimento | Preço | Importância |
|---|---|---|---|---|---|
| mt45cvg010b | Un | Cabine com porta e 1 lateral, de painel fenólico HPL, de 13 mm de espessura, cor a escolher, de 2000 mm de altura e estrutura de alumínio anodizado, inclusive dobradiças com mola, puxador de aço inoxidável, batente de borracha, pés reguláveis em altura e cabide de aço inoxidável. (material) | 1.000 | 528.21 | 528.21 |
| op00ato010 |  | Parafusadeira. | 1.000 | 0.00 | 0.00 |
| op00tal010 |  | Furadeira. | 1.000 | 0.00 | 0.00 |
| mo011 | h | Oficial de 1ª montador. (mão de obra) | 0.560 | 4.37 | 2.45 |
| mo080 | h | Ajudante de montador. (mão de obra) | 0.560 | 3.11 | 1.74 |
| % | % | Custos diretos complementares | 2 % | 532.40 | 10.65 |
|  |  | Custos diretos |  |  | 543.05 |
