# Boca de lobo em via pública com caixa de válvula de retenção, construído com concreto, de 25x50x90 cm

- Propriedade do ficheiro: CYPE INGENIEROS, S.A.
- Formato: FIEBDC-3/2002
- Âmbito geográfico: Brasil
- Custos indiretos: 3.00 %
- Despesas gerais: 13.00 %
- Lucro: 6.00 %
- IVA: 17.00 %

## U Urbanização interna do lote

### UA Rede de esgotos

#### UAI Calhas de drenagem e bocas de lobo

**UAI020** Un Boca de lobo em via pública com caixa de válvula de retenção, construído com concreto, de 25x50x90 cm.
Execução de boca de lobo em via pública construída com concreto simples C20 classe de agressividade ambiental I e tipo de ambiente rural, brita 1, consistência S50, de 25x50x90 cm, realizada sobre leito de assentamento de material granular de 20 cm de espessura, com caixa de válvula de retenção pré-fabricada de poliuretano de 45x23x40 cm incluída a válvula de retenção de alumínio anodizado de 13,5x13,5 cm e grelha de ferro fundido dúctil normalizada, carga de ruptura 250 kN, compatível com superfícies de paralelepípedo, concreto ou asfalto a quente, abatível e anti-roubo, com marco de ferro fundido do mesmo tipo, ao mesmo nível do piso. Incluindo colocação e remoção de fôrmas recuperáveis de chapa metálica. Totalmente instalado e ligado à rede geral de saneamento, incluindo o enchimento do tardoz com material granular e sem incluir a escavação.
Inclui: Marcação da boca de lobo em planta e corte. Escavação. Eliminação das terras soltas do fundo da escavação. Formação de leito com material granular. Colocação das fôrmas. Concretagem e compactação do concreto na execução da caixa de válvula de retenção. Remoção das fôrmas. Colocação da caixa de válvula de retenção pré-fabricada. União e ajuste das juntas da boca de lobo ao coletor. Enchimento do tardoz. Colocação do marco e da grelha.
Critério de medição de projeto: Número de unidades previstas, segundo documentação gráfica de Projeto.
Critério de quantitativos de obra: Medir-se-á o número de unidades realmente executadas segundo especificações de Projeto.

| Código | Un | Descrição | Rendimento | Preço | Importância |
|---|---|---|---|---|---|
| mt01arr010c | t | Brita de pedreira, de 60 a 90 mm de diâmetro. (material) | 0.088 | 6.91 | 0.61 |
| mt10hmf060aha | m³ | Concreto simples C20 classe de agressividade ambiental I e tipo de ambiente rural, brita 1, consistência S50, dosado em central, segundo ABNT NBR 8953. (material) | 0.210 | 95.55 | 20.07 |
| mt04lpt010c | Un | Bloco cerâmico furado duplo, para revestir, 30x20x9 cm. (material) | 8.000 | 0.11 | 0.88 |
| mt09mor010f | m³ | Argamassa de cimento CEM II/B-L 32,5 N tipo M-15, confeccionada em obra com 400 kg/m³ de cimento e uma proporção em volume 1/3. (material) | 0.022 | 153.09 | 3.37 |
| mt11poc010 | Un | Caixa pré-fabricada de poliuretano de 45x23x40 cm, inclusive válvula de retenção de alumínio anodizado de 13,5x13,5 cm. (material) | 1.000 | 106.59 | 106.59 |
| mt11rej010f | Un | Marco e grelha de ferro fundido dúctil, carga de ruptura 250 kN, abatível e provida de corrente anti-roubo, de 500x250 mm, para boca de lobo, inclusive revestimento de tinta betuminosa e relevos anti-deslizantes na parte superior. (material) | 1.000 | 40.86 | 40.86 |
| mt01arr010a | t | Brita de pedreira, de 19 a 25 mm de diâmetro. (material) | 0.610 | 6.91 | 4.22 |
| mt08epr040 | Un | Fôrmas recuperáveis de chapa metálica para formação de boca de lobo de seção retangular. (material) | 0.015 | 156.19 | 2.34 |
| au00auh020 |  | Calha para descarga do concreto. | 1.000 | 0.00 | 0.00 |
| au00auh040 |  | Vibrador de concreto, elétrico. | 1.000 | 0.00 | 0.00 |
| mo040 | h | Oficial de 1ª de construção civil. (mão de obra) | 2.429 | 6.19 | 15.04 |
| mo085 | h | Ajudante de pedreiro civil. (mão de obra) | 2.429 | 3.83 | 9.30 |
| % | % | Custos diretos complementares | 2 % | 203.28 | 4.07 |
|  |  | Custos diretos |  |  | 207.35 |
