# Candeeiro de pé

- Propriedade do ficheiro: CYPE INGENIEROS, S.A.
- Formato: FIEBDC-3/2002
- Âmbito geográfico: Brasil
- Moeda: BRL
- Custos indiretos: 3.00 %
- Despesas gerais: 13.00 %
- Lucro: 6.00 %
- IVA: 17.00 %

## U Urbanização interna do lote

### UI Iluminacão exterior

#### UII Iluminação de zonas de pedestres e jardim

**UII010** Un Candeeiro de pé.
Candeeiro de pé circular com distribuição de luz radialmente simétrica, de 71 mm de diâmetro e 1000 mm de altura, para 1 lâmpada fluorescente compacta TC-S de 11 W, com corpo de alumínio injetado, alumínio e aço inoxidável, vidro opalino, porta-lâmpadas G 23, balastro, classe de proteção I, grau de proteção IP44, isolamento classe F, com placa de amarração e pernos. Inclusive lâmpadas.
Inclui: Marcação. Montagem, ligação e verificação do seu correto funcionamento.
Critério de medição de projeto: Número de unidades previstas, segundo documentação gráfica de Projeto.
Critério de quantitativos de obra: Medir-se-á o número de unidades realmente executadas segundo especificações de Projeto.

| Código | Un | Descrição | Rendimento | Preço | Importância |
|---|---|---|---|---|---|
| mt34beg070dak | Un | Candeeiro de pé circular com distribuição de luz radialmente simétrica, de 71 mm de diâmetro e 1000 mm de altura, para 1 lâmpada fluorescente compacta TC-S de 11 W, com corpo de alumínio injetado, alumínio e aço inoxidável, vidro opalino, porta-lâmpadas G 23, balastro, classe de proteção I, grau de proteção IP44, isolamento classe F, com placa de amarração e pernos. (material) | 1.000 | 1889.83 | 1889.83 |
| mt34tuf020c | Un | Lâmpada fluorescente compacta TC-S de 11 W. (material) | 1.000 | 20.79 | 20.79 |
| mo041 | h | Oficial de obras de construção civil. (mão de obra) | 0.453 | 29.11 | 13.19 |
| mo087 | h | Ajudante de obras de construção civil. (mão de obra) | 0.453 | 25.14 | 11.39 |
| mo003 | h | Eletricista. (mão de obra) | 0.453 | 34.98 | 15.85 |
| mo102 | h | Ajudante de eletricista. (mão de obra) | 0.453 | 30.09 | 13.63 |
| % | % | Custos diretos complementares | 2 % | 1964.68 | 39.29 |
|  |  | Custos diretos |  |  | 2003.97 |
