# Projetor

- Propriedade do ficheiro: CYPE INGENIEROS, S.A.
- Formato: FIEBDC-3/2002
- Âmbito geográfico: Brasil
- Moeda: BRL
- Custos indiretos: 3.00 %
- Despesas gerais: 13.00 %
- Lucro: 6.00 %
- IVA: 17.00 %

## U Urbanização interna do lote

### UI Iluminacão exterior

#### UIP Projetores

**UIP010** Un Projetor.
Projetor para jardim, de 150 mm de diâmetro e 220 mm de altura, para 1 lâmpada fluorescente compacta TCA-SE de 16 W, com corpo de poliamida reforçada com fibra de vidro, vidro transparente, balastro eletrônico, porta-lâmpadas E 27, classe de proteção II, grau de proteção IP65, isolamento classe F, cabo e tomada, com haste para terra. Inclusive lâmpadas.
Inclui: Marcação. Montagem, ligação e verificação do seu correto funcionamento.
Critério de medição de projeto: Número de unidades previstas, segundo documentação gráfica de Projeto.
Critério de quantitativos de obra: Medir-se-á o número de unidades realmente executadas segundo especificações de Projeto.

| Código | Un | Descrição | Rendimento | Preço | Importância |
|---|---|---|---|---|---|
| mt34beg060a | Un | Projetor para jardim, de 150 mm de diâmetro e 220 mm de altura, para 1 lâmpada fluorescente compacta TCA-SE de 16 W, com corpo de poliamida reforçada com fibra de vidro, vidro transparente, balastro eletrônico, porta-lâmpadas E 27, classe de proteção II, grau de proteção IP65, isolamento classe F, cabo e tomada, com haste para terra. (material) | 1.000 | 879.18 | 879.18 |
| mt34tuf020m | Un | Lâmpada fluorescente compacta TCA-SE de 16 W. (material) | 1.000 | 109.28 | 109.28 |
| mo003 | h | Eletricista. (mão de obra) | 0.340 | 34.98 | 11.89 |
| mo102 | h | Ajudante de eletricista. (mão de obra) | 0.340 | 30.09 | 10.23 |
| % | % | Custos diretos complementares | 2 % | 1010.58 | 20.21 |
|  |  | Custos diretos |  |  | 1030.79 |
