# Poste de iluminação viária composto de poste de 4 m de altura, e luminária decorativa com difusor de plástico e lâmpada de vapor de mercúrio de 125 watts

- Propriedade do ficheiro: CYPE INGENIEROS, S.A.
- Formato: FIEBDC-3/2002
- Âmbito geográfico: Brasil
- Moeda: BRL
- Custos indiretos: 3.00 %
- Despesas gerais: 13.00 %
- Lucro: 6.00 %
- IVA: 17.00 %

## U Urbanização interna do lote

### UI Iluminacão exterior

#### UIV Iluminação viária

**UIV010** Un Poste de iluminação viária composto de poste de 4 m de altura, e luminária decorativa com difusor de plástico e lâmpada de vapor de mercúrio de 125 watts.
Fornecimento e montagem de poste de iluminação viária composto de poste troncocônico de 4 m de altura, construído em chapa de aço galvanizado de 3 mm de espessura, provido de caixa de ligação e proteção, condutor interior para 0,6/1,0 kV, haste de aterramento, caixa de passagem e derivação de 40x40x60 cm, provida de marco e tampa de ferro fundido, ancoragem com pernos ao pedestal de fundação realizado com concreto simples C20 classe de agressividade ambiental I e tipo de ambiente rural, brita 1, consistência S50; e luminária decorativa com difusor de plástico e lâmpada de vapor de mercúrio de 125 watts de potência, forma troncopiramidal acoplados ao suporte. Inclusive parte proporcional de fundação, acessórios, elementos de ancoragem, equipamento de acendimento e ligação. Totalmente instalado.
Inclui: Formação de fundação de concreto simples. Preparação da superfície de apoio. Fixação do poste. Colocação de acessórios. Ligação. Limpeza do elemento.
Critério de medição de projeto: Número de unidades previstas, segundo documentação gráfica de Projeto.
Critério de quantitativos de obra: Medir-se-á o número de unidades realmente executadas segundo especificações de Projeto.

| Código | Un | Descrição | Rendimento | Preço | Importância |
|---|---|---|---|---|---|
| mt34www030a | Un | Fundação com concreto C20 classe de agressividade ambiental I e tipo de ambiente rural, brita 1, consistência S50 para ancoragem de poste de 3 a 6 m de altura, inclusive placa e pernos de ancoragem. (material) | 1.000 | 384.82 | 384.82 |
| mt34www020 | Un | Caixa de passagem e derivação de 40x40x60 cm, provida de marco e tampa de ferro fundido. (material) | 1.000 | 340.57 | 340.57 |
| mt34www040 | Un | Caixa de ligação e proteção, com fusíveis. (material) | 1.000 | 27.69 | 27.69 |
| mt34www050 | m | Condutor isolado de cobre para 0,6/1 kV de 2x2,5 mm². (material) | 6.000 | 1.94 | 11.64 |
| mt35ttc010b | m | Condutor de cobre nu, de 35 mm². (material) | 2.000 | 12.95 | 25.90 |
| mt35tte010b | Un | Eletrodo para rede de terra cobreado com 300 µm, fabricado em aço, de 15 mm de diâmetro e 2 m de comprimento. (material) | 1.000 | 82.95 | 82.95 |
| mt34xes010b | Un | Poste reto de aço galvanizado, pintado, altura 4 m. (material) | 1.000 | 782.36 | 782.36 |
| mt34est030b | Un | Luminária decorativa com difusor de plástico, com lâmpada de mercúrio, VM 125 W, forma troncopiramidal e embutida no suporte. (material) | 1.000 | 454.69 | 454.69 |
| mt34www010 | Un | Material auxiliar para iluminação exterior. (material) | 1.000 | 3.73 | 3.73 |
| mq04cag010c | h | Caminhão com grua de carga máxima 12 t. (equipamento) | 1.172 | 154.52 | 181.10 |
| mo041 | h | Oficial de obras de construção civil. (mão de obra) | 2.079 | 21.83 | 45.38 |
| mo087 | h | Ajudante de obras de construção civil. (mão de obra) | 2.079 | 17.19 | 35.74 |
| mo003 | h | Eletricista. (mão de obra) | 0.910 | 24.05 | 21.89 |
| mo102 | h | Ajudante de eletricista. (mão de obra) | 0.910 | 19.33 | 17.59 |
| % | % | Custos diretos complementares | 2 % | 2416.05 | 48.32 |
|  |  | Custos diretos |  |  | 2464.37 |
