# Remoção de pedras do terreno compacto, com meios mecânicos, através de tractor agrícola equipado com despedregador com tremonha

- Propriedade do ficheiro: CYPE INGENIEROS, S.A.
- Formato: FIEBDC-3/2002
- Âmbito geográfico: Brasil
- Moeda: BRL
- Custos indiretos: 3.00 %
- Despesas gerais: 13.00 %
- Lucro: 6.00 %
- IVA: 17.00 %

## U Urbanização interna do lote

### UJ Jardinagem

#### UJA Preparação do terreno

**UJA030** m² Remoção de pedras do terreno compacto, com meios mecânicos, através de tractor agrícola equipado com despedregador com tremonha.
Remoção de pedras do terreno compacto, com meios mecânicos, através de tractor agrícola equipado com despedregador com tremonha.
Inclui: Coleta de pedras. Carga das pedras em caminhão ou caçamba.
Critério de medição de projeto: Superfície medida em projeção horizontal, segundo documentação gráfica de Projeto.
Critério de quantitativos de obra: Medir-se-á, em projeção horizontal, a superfície realmente executada segundo especificações de Projeto.
Critérios considerados na determinação do preço da unidade de obra: O preço não inclui o transporte.

| Código | Un | Descrição | Rendimento | Preço | Importância |
|---|---|---|---|---|---|
| mq09tra030 | h | Tractor agrícola, de 44 kW de potência, equipado com despedregador com tremonha, de 1,6 a 2,6 m de largura de trabalho. (equipamento) | 0.009 | 121.08 | 1.09 |
| % | % | Custos diretos complementares | 2 % | 1.09 | 0.02 |
|  |  | Custos diretos |  |  | 1.11 |
