# Irrigação

- Propriedade do ficheiro: CYPE INGENIEROS, S.A.
- Formato: FIEBDC-3/2002
- Âmbito geográfico: Brasil
- Moeda: BRL
- Custos indiretos: 3.00 %
- Despesas gerais: 13.00 %
- Lucro: 6.00 %
- IVA: 17.00 %

## U Urbanização interna do lote

### UJ Jardinagem

#### UJA Preparação do terreno

**UJA070** m² Irrigação.
Irrigação com meios manuais, através de, mangueira ligada a boca de irrigação, com um rendimento de 5 l/m², procurando uma distribuição uniforme.
Inclui: Umedecimento do terreno.
Critério de medição de projeto: Superfície medida em projeção horizontal, segundo documentação gráfica de Projeto.
Critério de quantitativos de obra: Medir-se-á, em projeção horizontal, a superfície realmente executada segundo especificações de Projeto.

| Código | Un | Descrição | Rendimento | Preço | Importância |
|---|---|---|---|---|---|
| mt08aaa010a | m³ | Água. (material) | 0.005 | 3.79 | 0.02 |
| mo115 | h | Operário jardineiro. (mão de obra) | 0.005 | 27.81 | 0.14 |
| % | % | Custos diretos complementares | 2 % | 0.16 | 0.00 |
|  |  | Custos diretos |  |  | 0.16 |
