# Rock garden

- Propriedade do ficheiro: CYPE INGENIEROS, S.A.
- Formato: FIEBDC-3/2002
- Âmbito geográfico: Brasil
- Moeda: BRL
- Custos indiretos: 3.00 %
- Despesas gerais: 13.00 %
- Lucro: 6.00 %
- IVA: 17.00 %

## U Urbanização interna do lote

### UJ Jardinagem

#### UJM Maciços de plantas e rock gardens

**UJM020** m² Rock garden.
Rock garden de pedras calcárias com partes ocas sem trabalhar (50 kg/m²), com arbustos de Abelia (Abelia x grandiflora) de 0,17-0,18 m de altura (1 ud/m²), conífera anã de 0,3-0,4 m de altura (0,5 ud/m²) e arbusto cobre-solos de 0,2-0,4 m de altura (1 ud/m²).
Inclui: Limpeza e preparação do terreno. Revolvimento, cavação e adubação do terreno. Colocação de pedras. Distribuição e plantação dos arbustos. Cobrir com húmus. Primeira irrigação.
Critério de medição de projeto: Superfície medida em projeção horizontal, segundo documentação gráfica de Projeto.
Critério de quantitativos de obra: Medir-se-á, em projeção horizontal, a superfície realmente executada segundo especificações de Projeto.

| Código | Un | Descrição | Rendimento | Preço | Importância |
|---|---|---|---|---|---|
| mt48ebp010a | Un | Abelia (Abelia x grandiflora) de 0,17-0,18 m de altura; fornecimento em contentor de 1,3 litros, D=14 cm. (material) | 1.000 | 16.18 | 16.18 |
| mt48adc060a | t | Pedras calcárias com partes ocas sem trabalhar, para utilização decorativa. (material) | 0.050 | 271.10 | 13.56 |
| mt48ecr020a | Un | Conífera anã de 0,3-0,4 m de altura, para rock garden. (material) | 0.500 | 12.10 | 6.05 |
| mt48ecr020b | Un | Arbusto cobre-solos de 0,2-0,4 m de altura, para rock garden. (material) | 1.000 | 10.68 | 10.68 |
| mt48tie040 | kg | Húmus limpo crivado. (material) | 4.000 | 0.08 | 0.32 |
| mt48tie020 | kg | Adubo mineral complexo NPK 15-15-15. (material) | 4.000 | 2.09 | 8.36 |
| mt08aaa010a | m³ | Água. (material) | 0.050 | 3.79 | 0.19 |
| mo040 | h | Jardineiro. (mão de obra) | 0.289 | 32.24 | 9.32 |
| mo115 | h | Operário jardineiro. (mão de obra) | 0.463 | 27.81 | 12.88 |
| % | % | Custos diretos complementares | 2 % | 77.54 | 1.55 |
|  |  | Custos diretos |  |  | 79.09 |
