# Vedação natural de caniço de canas, qualidade extra

- Propriedade do ficheiro: CYPE INGENIEROS, S.A.
- Formato: FIEBDC-3/2002
- Âmbito geográfico: Brasil
- Moeda: BRL
- Custos indiretos: 3.00 %
- Despesas gerais: 13.00 %
- Lucro: 6.00 %
- IVA: 17.00 %

## U Urbanização interna do lote

### UJ Jardinagem

#### UJV Fechamentos naturais

**UJV020** m² Vedação natural de caniço de canas, qualidade extra.
Formação de vedação natural de caniço de canas, qualidade extra, tecida com arame galvanizado, fornecido em rolos de um a dois metros de altura, fixado com arame galvanizado sobre um suporte existente (não incluído neste preço). Completamente terminado.
Inclui: Colocação da vedação natural e fixação com arame galvanizado.
Critério de medição de projeto: Superfície medida segundo documentação gráfica de Projeto.
Critério de quantitativos de obra: Medir-se-á a superfície realmente executada segundo especificações de Projeto.

| Código | Un | Descrição | Rendimento | Preço | Importância |
|---|---|---|---|---|---|
| mt48cnj020b | m² | Caniço de cana natural extra, H=1-2 m. (material) | 1.000 | 7.98 | 7.98 |
| mt08var050 | kg | Arame galvanizado para atar, de 1,30 mm de diâmetro. (material) | 0.100 | 2.53 | 0.25 |
| mo040 | h | Jardineiro. (mão de obra) | 0.267 | 22.85 | 6.10 |
| mo115 | h | Operário jardineiro. (mão de obra) | 0.267 | 17.93 | 4.79 |
| % | % | Custos diretos complementares | 2 % | 19.12 | 0.38 |
|  |  | Custos diretos |  |  | 19.50 |
