# Borda de peças pré-fabricadas de concreto, para proteção de canteiro de árvore

- Propriedade do ficheiro: CYPE INGENIEROS, S.A.
- Formato: FIEBDC-3/2002
- Âmbito geográfico: Brasil
- Moeda: BRL
- Custos indiretos: 3.00 %
- Despesas gerais: 13.00 %
- Lucro: 6.00 %
- IVA: 17.00 %

## U Urbanização interna do lote

### UM Mobiliário urbano

#### UMA Proteções de canteiros de árvores

**UMA010** Un Borda de peças pré-fabricadas de concreto, para proteção de canteiro de árvore.
Formação de borda de delimitação de canteiro de árvore quadrado, através do conjunto de quatro peças pré-fabricadas de concreto, de 80x80 cm e 60 cm de diâmetro interior, cinza, apoiado sobre uma base de concreto C20 classe de agressividade ambiental I e tipo de ambiente rural, brita 1, consistência S50 de 15 cm de espessura, a realizar sobre uma base firme existente, não incluída neste preço. Inclusive escavação e rejuntamento com argamassa de cimento, confeccionada em obra, dosificação 1:6.
Inclui: Marcação de alinhamentos e níveis. Escavação. Concretagem e espalhamento do concreto. Colocação das peças. Assentamento e nivelamento. Rejuntamento com argamassa.
Critério de medição de projeto: Número de unidades previstas, segundo documentação gráfica de Projeto.
Critério de quantitativos de obra: Medir-se-á o número de unidades realmente executadas segundo especificações de Projeto.

| Código | Un | Descrição | Rendimento | Preço | Importância |
|---|---|---|---|---|---|
| mt10hmf060ana | m³ | Concreto simples C20 classe de agressividade ambiental I e tipo de ambiente rural, brita 1, consistência S50, dosado em central, segundo ABNT NBR 8953. (material) | 0.090 | 316.08 | 28.45 |
| mt08aaa010a | m³ | Água. (material) | 0.006 | 3.79 | 0.02 |
| mt01arg005a | t | Areia de pedreira, para argamassa preparada em obra. (material) | 0.002 | 50.71 | 0.10 |
| mt08cem002 | kg | Cimento cinza em sacos. (material) | 0.250 | 0.63 | 0.16 |
| mt52alc020a | Un | Conjunto de quatro peças pré-fabricadas de concreto, para formação de borda de delimitação de canteiro de árvore quadrado, de 80x80 cm e 60 cm de diâmetro interior, cinza. (material) | 1.000 | 106.73 | 106.73 |
| mq06hor010 | h | Betoneira elétrica com uma capacidade de amassamento de 160 l. (equipamento) | 0.006 | 12.69 | 0.08 |
| au00auh040 |  | Vibrador de concreto, elétrico. | 1.000 | 0.00 | 0.00 |
| mo041 | h | Oficial de obras de construção civil. (mão de obra) | 0.289 | 32.24 | 9.32 |
| mo087 | h | Ajudante de obras de construção civil. (mão de obra) | 0.154 | 30.23 | 4.66 |
| % | % | Custos diretos complementares | 2 % | 149.52 | 2.99 |
|  |  | Custos diretos |  |  | 152.51 |
