# Grelha de ferro fundido, para proteção de canteiro de árvore

- Propriedade do ficheiro: CYPE INGENIEROS, S.A.
- Formato: FIEBDC-3/2002
- Âmbito geográfico: Brasil
- Moeda: BRL
- Custos indiretos: 3.00 %
- Despesas gerais: 13.00 %
- Lucro: 6.00 %
- IVA: 17.00 %

## U Urbanização interna do lote

### UM Mobiliário urbano

#### UMA Proteções de canteiros de árvores

**UMA020** Un Grelha de ferro fundido, para proteção de canteiro de árvore.
Fornecimento e ancoragem de grelha de ferro fundido, de 120x120 mm, para proteção de canteiro de árvore, composta por um corpo de três peças: duas delas formam o quadrado exterior e envolvem um círculo interior de 100 cm de diâmetro, que recebe a uma terceira peça com um círculo excêntrico de 63 cm de diâmetro; apoiado por gravidade sobre um marco perimetral de aço galvanizado, fixada a uma base de concreto C20 classe de agressividade ambiental I e tipo de ambiente rural, brita 1, consistência S50 de 15 cm de espessura, a realizar sobre uma base firme existente, não incluída neste preço. Incluindo abertura de caixa e escavações complementares. Totalmente montado.
Inclui: Marcação de alinhamentos e níveis. Abertura de caixa e escavações complementares. Concretagem e espalhamento do concreto. Colocação das peças. Assentamento e nivelamento.
Critério de medição de projeto: Número de unidades previstas, segundo documentação gráfica de Projeto.
Critério de quantitativos de obra: Medir-se-á o número de unidades realmente executadas segundo especificações de Projeto.

| Código | Un | Descrição | Rendimento | Preço | Importância |
|---|---|---|---|---|---|
| mt10hmf060ana | m³ | Concreto simples C20 classe de agressividade ambiental I e tipo de ambiente rural, brita 1, consistência S50, dosado em central, segundo ABNT NBR 8953. (material) | 0.210 | 316.08 | 66.38 |
| mt52mur070a | Un | Grelha de ferro fundido, de 120x120 mm, para proteção de canteiro de árvore, composta por um corpo de três peças: duas delas formam o quadrado exterior e envolvem um círculo interior de 100 cm de diâmetro, que recebe a uma terceira peça com um círculo excêntrico de 63 cm de diâmetro; apoiado por gravidade sobre um marco perimetral de aço galvanizado. (material) | 1.000 | 2417.16 | 2417.16 |
| au00auh040 |  | Vibrador de concreto, elétrico. | 1.000 | 0.00 | 0.00 |
| mo041 | h | Oficial de obras de construção civil. (mão de obra) | 0.542 | 32.24 | 17.47 |
| mo087 | h | Ajudante de obras de construção civil. (mão de obra) | 0.542 | 30.23 | 16.38 |
| % | % | Custos diretos complementares | 2 % | 2517.39 | 50.35 |
|  |  | Custos diretos |  |  | 2567.74 |
