# Conjunto de mesa para piquenique "TAU CERÁMICA"

- Propriedade do ficheiro: CYPE INGENIEROS, S.A.
- Formato: FIEBDC-3/2002
- Âmbito geográfico: Brasil
- Custos indiretos: 3.00 %
- Despesas gerais: 13.00 %
- Lucro: 6.00 %
- IVA: 17.00 %

## U Urbanização interna do lote

### UM Mobiliário urbano

#### UMB Bancos e mesas

**UMB030** Un Conjunto de mesa para piquenique "TAU CERÁMICA", composto por uma mesa de 177x90x75 cm e um banco de 157x39x44 cm, com estrutura suporte de alumínio, acabamento anodizado e revestimento de material cerâmico Keraon, fixado a uma superfície suporte (não incluída neste preço).
Fornecimento e colocação de conjunto de mesa para piquenique "TAU CERÁMICA", composto por uma mesa de 177x90x75 cm e um banco de 157x39x44 cm, com estrutura suporte de alumínio, acabamento anodizado e revestimento de material cerâmico Keraon, de elevada resistência e inalterabilidade aos agentes atmosféricos, alta resistência ao risco, à abrasão e aos agentes químicos; acabamento em cor a escolher; fixado com buchas e parafusos de aço a uma superfície suporte (não incluída neste preço). Totalmente montado.
Inclui: Marcação de alinhamentos e níveis. Colocação e fixação das peças.
Critério de medição de projeto: Número de unidades previstas, segundo documentação gráfica de Projeto.
Critério de quantitativos de obra: Medir-se-á o número de unidades realmente executadas segundo especificações de Projeto.

| Código | Un | Descrição | Rendimento | Preço | Importância |
|---|---|---|---|---|---|
| mt52mtc010a | Un | Conjunto de mesa para piquenique "TAU CERÁMICA", composto por uma mesa de 177x90x75 cm e um banco de 157x39x44 cm, com estrutura suporte de alumínio, acabamento anodizado e revestimento de material cerâmico Keraon, de elevada resistência e inalterabilidade aos agentes atmosféricos, alta resistência ao risco, à abrasão e aos agentes químicos; acabamento em cor a escolher. (material) | 1.000 | 1916.89 | 1916.89 |
| mt52mug200n | Un | Repercussão, na colocação de mesa para piquenique com um banco, de elementos de fixação sobre superfície suporte: cunhas e parafusos de aço. (material) | 1.000 | 4.72 | 4.72 |
| op00tal010 |  | Furadeira. | 1.000 | 0.00 | 0.00 |
| op00ato010 |  | Parafusadeira. | 1.000 | 0.00 | 0.00 |
| mo041 | h | Oficial de 1ª de construção civil. (mão de obra) | 1.014 | 4.22 | 4.28 |
| mo087 | h | Ajudante de pedreiro civil. (mão de obra) | 1.014 | 3.11 | 3.15 |
| % | % | Custos diretos complementares | 2 % | 1929.04 | 38.58 |
|  |  | Custos diretos |  |  | 1967.62 |
