# Lixeira de ferro fundido

- Propriedade do ficheiro: CYPE INGENIEROS, S.A.
- Formato: FIEBDC-3/2002
- Âmbito geográfico: Brasil
- Moeda: BRL
- Custos indiretos: 3.00 %
- Despesas gerais: 13.00 %
- Lucro: 6.00 %
- IVA: 17.00 %

## U Urbanização interna do lote

### UM Mobiliário urbano

#### UME Lixeiras

**UME020** Un Lixeira de ferro fundido.
Lixeira de ferro fundido de solo com socle, com recipiente interior desmontável de forma tronco-prismática invertida de chapa galvanizada, de 25 litros de capacidade, com sistema de escoamento por gravidade, com buchas e parafusos de aço a uma superfície suporte (não incluída neste preço).
Inclui: Marcação de alinhamentos e níveis. Colocação e fixação das peças.
Critério de medição de projeto: Número de unidades previstas, segundo documentação gráfica de Projeto.
Critério de quantitativos de obra: Medir-se-á o número de unidades realmente executadas segundo especificações de Projeto.

| Código | Un | Descrição | Rendimento | Preço | Importância |
|---|---|---|---|---|---|
| mt52mug080i | Un | Lixeira de ferro fundido de solo com socle, com recipiente interior desmontável de forma tronco-prismática invertida de chapa galvanizada, de 25 litros de capacidade, com sistema de escoamento por gravidade. (material) | 1.000 | 792.49 | 792.49 |
| mt52mug200e | Un | Repercussão, na colocação de lixeira, de elementos de fixação sobre superfície suporte: cunhas e parafusos de aço. (material) | 1.000 | 11.78 | 11.78 |
| op00tal010 |  | Furadeira. | 1.000 | 0.00 | 0.00 |
| op00ato010 |  | Parafusadeira. | 1.000 | 0.00 | 0.00 |
| mo041 | h | Oficial de obras de construção civil. (mão de obra) | 0.301 | 32.24 | 9.70 |
| mo087 | h | Ajudante de obras de construção civil. (mão de obra) | 0.301 | 30.23 | 9.10 |
| % | % | Custos diretos complementares | 2 % | 823.07 | 16.46 |
|  |  | Custos diretos |  |  | 839.53 |
