# Pino retrátil

- Propriedade do ficheiro: CYPE INGENIEROS, S.A.
- Formato: FIEBDC-3/2002
- Âmbito geográfico: Brasil
- Moeda: BRL
- Custos indiretos: 3.00 %
- Despesas gerais: 13.00 %
- Lucro: 6.00 %
- IVA: 17.00 %

## U Urbanização interna do lote

### UM Mobiliário urbano

#### UMH Postes e barreiras

**UMH110** Un Pino retrátil.
Pino retrátil de elevação e descida automáticos, com corpo de aço inoxidável de 500 mm de altura e 140 mm de diâmetro, base de 300 mm de diâmetro e base para embutir de aço inoxidável de 765 mm de altura e 220 mm de diâmetro, comprimento total do conjunto 1265 mm, fechadura com chave de cabeça quadrada, acabamento com tinta epóxi. Inclusive escavação, base de concreto C20 classe de agressividade ambiental I e tipo de ambiente rural, brita 1, consistência S50 para ancoragem da base para embutir, arremates de piso e limpeza. Totalmente colocado em obra.
Inclui: Marcação de alinhamentos e níveis. Escavação. Execução da base de concreto. Colocação e fixação das peças.
Critério de medição de projeto: Número de unidades previstas, segundo documentação gráfica de Projeto.
Critério de quantitativos de obra: Medir-se-á o número de unidades realmente executadas segundo especificações de Projeto.

| Código | Un | Descrição | Rendimento | Preço | Importância |
|---|---|---|---|---|---|
| mt52mug030a | Un | Pino retrátil de elevação e descida automáticos, com corpo de aço inoxidável de 500 mm de altura e 140 mm de diâmetro, base de 300 mm de diâmetro e base para embutir de aço inoxidável de 765 mm de altura e 220 mm de diâmetro, comprimento total do conjunto 1265 mm, fechadura com chave de cabeça quadrada, acabamento com tinta epóxi. (material) | 1.000 | 7302.57 | 7302.57 |
| mt10hmf060ana | m³ | Concreto simples C20 classe de agressividade ambiental I e tipo de ambiente rural, brita 1, consistência S50, dosado em central, segundo ABNT NBR 8953. (material) | 0.100 | 316.08 | 31.61 |
| op00tal010 |  | Furadeira. | 1.000 | 0.00 | 0.00 |
| op00ato010 |  | Parafusadeira. | 1.000 | 0.00 | 0.00 |
| au00auh040 |  | Vibrador de concreto, elétrico. | 1.000 | 0.00 | 0.00 |
| mo041 | h | Oficial de obras de construção civil. (mão de obra) | 0.723 | 32.24 | 23.31 |
| mo087 | h | Ajudante de obras de construção civil. (mão de obra) | 0.723 | 30.23 | 21.86 |
| mo011 | h | Montador. (mão de obra) | 0.301 | 40.91 | 12.31 |
| mo080 | h | Ajudante de montador. (mão de obra) | 0.301 | 30.23 | 9.10 |
| % | % | Custos diretos complementares | 2 % | 7400.76 | 148.02 |
|  |  | Custos diretos |  |  | 7548.78 |
