# Conjunto de dois corrimões de acesso para piscina

- Propriedade do ficheiro: CYPE INGENIEROS, S.A.
- Formato: FIEBDC-3/2002
- Âmbito geográfico: Brasil
- Moeda: BRL
- Custos indiretos: 3.00 %
- Despesas gerais: 13.00 %
- Lucro: 6.00 %
- IVA: 17.00 %

## U Urbanização interna do lote

### UP Piscinas

#### UPE Equipamentos

**UPE020** Un Conjunto de dois corrimões de acesso para piscina, de tubo de 43 mm de diâmetro, de aço inoxidável AISI 316, de 470x800 mm, acabamento polido brilhante, fixados com ancoragens dotadas de mecanismo para ligação equipotencial.
Conjunto de dois corrimões de acesso para piscina, de tubo de 43 mm de diâmetro, de aço inoxidável AISI 316, de 470x800 mm, acabamento polido brilhante, fixados com ancoragens dotadas de mecanismo para ligação equipotencial. Inclusive marcação, ancoragens, batentes, embelezadores, juntas, tacos e parafusos. Totalmente montados e testados pela empresa instaladora.
Inclui: Marcação. Colocação e fixação de acessórios e peças especiais.
Critério de medição de projeto: Número de unidades previstas, segundo documentação gráfica de Projeto.
Critério de quantitativos de obra: Medir-se-á o número de unidades realmente executadas segundo especificações de Projeto.

| Código | Un | Descrição | Rendimento | Preço | Importância |
|---|---|---|---|---|---|
| mt47pep020b | Un | Conjunto de dois corrimões de acesso para piscina, de tubo de 43 mm de diâmetro, de aço inoxidável AISI 316, de 470x800 mm, acabamento polido brilhante, com ancoragens dotadas de mecanismo para ligação equipotencial, batentes, embelezadores, juntas, buchas e parafusos. (material) | 1.000 | 1184.59 | 1184.59 |
| mt09moe040 | Un | Argamassa expansiva. (material) | 2.000 | 7.64 | 15.28 |
| mo041 | h | Oficial de obras de construção civil. (mão de obra) | 2.105 | 24.01 | 50.54 |
| mo087 | h | Ajudante de obras de construção civil. (mão de obra) | 2.105 | 20.67 | 43.51 |
| % | % | Custos diretos complementares | 2 % | 1293.92 | 25.88 |
|  |  | Custos diretos |  |  | 1319.80 |
