# Cadeira alta para socorrista

- Propriedade do ficheiro: CYPE INGENIEROS, S.A.
- Formato: FIEBDC-3/2002
- Âmbito geográfico: Brasil
- Moeda: BRL
- Custos indiretos: 3.00 %
- Despesas gerais: 13.00 %
- Lucro: 6.00 %
- IVA: 17.00 %

## U Urbanização interna do lote

### UP Piscinas

#### UPE Equipamento exterior

**UPE060** Un Cadeira alta para socorrista.
Cadeira alta para socorrista de piscina, de tubo de 43 mm de diâmetro, de aço inoxidável AISI 304L, acabamento polido brilhante, com degraus, plataforma, assento de material plástico e base com rodas.
Inclui: Montagem e fixação dos componentes.
Critério de medição de projeto: Número de unidades previstas, segundo documentação gráfica de Projeto.
Critério de quantitativos de obra: Medir-se-á o número de unidades realmente executadas segundo especificações de Projeto.

| Código | Un | Descrição | Rendimento | Preço | Importância |
|---|---|---|---|---|---|
| mt47pep060a | Un | Cadeira alta para socorrista de piscina, de tubo de 43 mm de diâmetro, de aço inoxidável AISI 304L, acabamento polido brilhante, com degraus, plataforma, assento de material plástico e base com rodas. (material) | 1.000 | 6562.76 | 6562.76 |
| mo080 | h | Ajudante de montador. (mão de obra) | 1.174 | 30.23 | 35.49 |
| % | % | Custos diretos complementares | 2 % | 6598.25 | 131.97 |
|  |  | Custos diretos |  |  | 6730.22 |
