# Portão constituído por marcos e caixilho de tubo de aço galvanizado e por rede de torção simples

- Propriedade do ficheiro: CYPE INGENIEROS, S.A.
- Formato: FIEBDC-3/2002
- Âmbito geográfico: Brasil
- Moeda: BRL
- Custos indiretos: 3.00 %
- Despesas gerais: 13.00 %
- Lucro: 6.00 %
- IVA: 17.00 %

## U Urbanização interna do lote

### UV Vedações

#### UVP Portões

**UVP020** Un Portão constituído por marcos e caixilho de tubo de aço galvanizado e por rede de torção simples, de 20 mm de espaçamento da malha e 1,5 mm de diâmetro, fixada aos marcos, para acesso de pedestres em vedação de terreno de malha metálica.
Portão constituído por marcos de tubo de aço galvanizado de 40x20x1,5 mm e 30x15x1,5 mm, caixilho de tubo de aço galvanizado de 40x40x1,5 mm com chapa de 40x4 mm e por rede de torção simples, de 20 mm de espaçamento da malha e 1,5 mm de diâmetro, acabamento galvanizado, fixada aos marcos e atirantada, para acesso de pedestres em vedação de terreno de malha metálica. Inclusive marcação, abertura de vãos no terreno, enchimento de concreto C20 classe de agressividade ambiental I e tipo de ambiente rural, brita 1, consistência S50 para assentamento dos postes, colocação e aprumo da porta nos postes, elementos de ancoragem, ferragens de segurança e fecho e acessórios de fixação e montagem. Totalmente montado.
Inclui: Marcação de alinhamentos e níveis. Execução de aberturas no terreno. Colocação dos postes. Concretagem. Montagem da porta. Fixação do caixilho nos postes. Colocação das ferragens de fecho. Ajuste final da folha.
Critério de medição de projeto: Número de unidades previstas, segundo documentação gráfica de Projeto.
Critério de quantitativos de obra: Medir-se-á o número de unidades realmente executadas segundo especificações de Projeto.

| Código | Un | Descrição | Rendimento | Preço | Importância |
|---|---|---|---|---|---|
| mt10hmf060ana | m³ | Concreto simples C20 classe de agressividade ambiental I e tipo de ambiente rural, brita 1, consistência S50, dosado em central, segundo ABNT NBR 8953. (material) | 0.100 | 290.25 | 29.03 |
| mt52vst030m | Un | Poste interior de reforço de tubo de aço galvanizado de 48 mm de diâmetro e 1,5 mm de espessura, altura 2 m. (material) | 2.000 | 32.19 | 64.38 |
| mt52vst040fe | Un | Portão constituído por marcos de tubo de aço galvanizado de 40x20x1,5 mm e 30x15x1,5 mm, caixilho de tubo de aço galvanizado de 40x40x1,5 mm com chapa de 40x4 mm e por rede de torção simples, de 20 mm de espaçamento da malha e 1,5 mm de diâmetro, acabamento galvanizado, fixada aos marcos e atirantada, para o acesso de pedestres. (material) | 1.000 | 296.37 | 296.37 |
| au00auh040 |  | Vibrador de concreto, elétrico. | 1.000 | 0.00 | 0.00 |
| mo041 | h | Oficial de obras de construção civil. (mão de obra) | 0.231 | 24.01 | 5.55 |
| mo087 | h | Ajudante de obras de construção civil. (mão de obra) | 0.231 | 20.67 | 4.77 |
| mo018 | h | Serralheiro. (mão de obra) | 0.810 | 23.88 | 19.34 |
| mo059 | h | Ajudante de serralheiro. (mão de obra) | 0.810 | 19.24 | 15.58 |
| % | % | Custos diretos complementares | 2 % | 435.02 | 8.70 |
|  |  | Custos diretos |  |  | 443.72 |
