# Grade tradicional de perfis metálicos para vedação de terreno, sobre parede de alvenaria com pilastras intermediárias

- Propriedade do ficheiro: CYPE INGENIEROS, S.A.
- Formato: FIEBDC-3/2002
- Âmbito geográfico: Brasil
- Moeda: BRL
- Custos indiretos: 3.00 %
- Despesas gerais: 13.00 %
- Lucro: 6.00 %
- IVA: 17.00 %

## U Urbanização interna do lote

### UV Vedações

#### UVR Gradis

**UVR010** m Grade tradicional de perfis metálicos para vedação de terreno, sobre parede de alvenaria com pilastras intermediárias.
Vedação de terreno sobre parede de alvenaria com pilastras intermediárias, formada por grade tradicional composta de barras horizontais de seção quadrada de perfil maciço de aço laminado a quente de 12x12 mm fixadas com parafusos às pilastras intermediárias, barras verticais de seção quadrada de perfil maciço de aço laminado a quente de 12x12 mm de 1 m de altura e postes do mesmo material engastados em muros de alvenaria. Inclusive argamassa de cimento para assentamento dos postes.
Critérios considerados na determinação do preço da unidade de obra: O preço não inclui o muro nem as pilastras intermediárias.
Inclui: Marcação. Preparação dos pontos de ancoragem. Disposição dos tramos da grade. Aprumo e nivelamento dos tramos. Fixação dos tramos através da ancoragem dos seus elementos.
Critério de medição de projeto: Comprimento medido segundo documentação gráfica de Projeto, descontando o comprimento das aberturas de portas e cancelas.
Critério de quantitativos de obra: Medir-se-á o comprimento realmente executado segundo especificações de Projeto, descontando o comprimento das aberturas de portas e cancelas.

| Código | Un | Descrição | Rendimento | Preço | Importância |
|---|---|---|---|---|---|
| mt26aac010aa | m | Seção quadrada de perfil maciço de aço laminado a quente de 12x12 mm, montado em oficina com tratamento anticorrosão segundo ISO 1461 e primer SHOP-PRIMER à base de resina polivinil-butiral com uma espessura média de recobrimento de 20 microns. (material) | 11.250 | 15.76 | 177.30 |
| mt26aaa033a | Un | Ancoragem mecânica com bucha de nylon e parafuso de aço galvanizado, de cabeça escareada. (material) | 2.000 | 0.81 | 1.62 |
| mt08aaa010a | m³ | Água. (material) | 0.006 | 3.79 | 0.02 |
| mt01arg005a | t | Areia de pedreira, para argamassa preparada em obra. (material) | 0.015 | 50.71 | 0.76 |
| mt08cem002 | kg | Cimento cinza em sacos. (material) | 3.800 | 0.63 | 2.39 |
| mt08adt010 | kg | Aditivo hidrófugo para impermeabilização de argamassas ou concretos. (material) | 0.076 | 3.03 | 0.23 |
| mq06hor010 | h | Betoneira elétrica com uma capacidade de amassamento de 160 l. (equipamento) | 0.008 | 12.69 | 0.10 |
| mo018 | h | Serralheiro. (mão de obra) | 0.522 | 32.62 | 17.03 |
| mo059 | h | Ajudante de serralheiro. (mão de obra) | 0.522 | 30.15 | 15.74 |
| mo041 | h | Oficial de obras de construção civil. (mão de obra) | 0.522 | 32.24 | 16.83 |
| mo087 | h | Ajudante de obras de construção civil. (mão de obra) | 0.615 | 30.23 | 18.59 |
| % | % | Custos diretos complementares | 2 % | 250.61 | 5.01 |
|  |  | Custos diretos |  |  | 255.62 |
