# Meio-fio pré-fabricado de concreto

- Propriedade do ficheiro: CYPE INGENIEROS, S.A.
- Formato: FIEBDC-3/2002
- Âmbito geográfico: Brasil
- Moeda: BRL
- Custos indiretos: 3.00 %
- Despesas gerais: 13.00 %
- Lucro: 6.00 %
- IVA: 17.00 %

## U Urbanização interna do lote

### UX Pisos exteriores

#### UXB Meios-fios

**UXB020** m Meio-fio pré-fabricado de concreto.
Peças de meio-fio reto de concreto, monocamada, com seção normalizada de pedestres A1 (20x14) cm, classe climática B (absorção <=6%), classe resistente à abrasão H (piso <=23 mm) e classe resistente à flexão S (R-3,5 N/mm²), de 50 cm de comprimento, colocadas sobre lastro de concreto simples (C20 classe de agressividade ambiental I e tipo de ambiente rural, brita 1, consistência S50) de espessura uniforme de 20 cm e 10 cm de largura de cada lado do meio-fio, concretagem desde caminhão, espalhamento e vibração, com acabamento com pré-execução de mestras e nivelado, segundo caimentos do projeto e colocado sobre solo de fundação com índice CBR > 5 (California Bearing Ratio), não incluído neste preço; posterior rejuntamento de largura máxima 5 mm com argamassa de cimento, confeccionada em obra, dosificação 1:6. Inclusive topes ou contrafortes de 1/3 e 2/3 da altura do meio-fio, do lado da faixa de rodagem e do outro lado respectivamente, com um mínimo de 10 cm, salvo no caso de pisos flexíveis.
Inclui: Marcação de alinhamentos e níveis. Derramamento e espalhamento do concreto em camada de apoio. Colocação, fixação e nivelação das peças, incluindo topes ou contrafortes. Rejuntamento com argamassa de cimento.
Critério de medição de projeto: Comprimento medido segundo documentação gráfica de Projeto.
Critério de quantitativos de obra: Medir-se-á o comprimento realmente executado segundo especificações de Projeto.

| Código | Un | Descrição | Rendimento | Preço | Importância |
|---|---|---|---|---|---|
| mt10hmf060ana | m³ | Concreto simples C20 classe de agressividade ambiental I e tipo de ambiente rural, brita 1, consistência S50, dosado em central, segundo ABNT NBR 8953. (material) | 0.082 | 316.08 | 25.92 |
| mt08aaa010a | m³ | Água. (material) | 0.006 | 3.79 | 0.02 |
| mt01arg005a | t | Areia de pedreira, para argamassa preparada em obra. (material) | 0.007 | 50.71 | 0.35 |
| mt08cem002 | kg | Cimento cinza em sacos. (material) | 1.000 | 0.63 | 0.63 |
| mt18jbg010aa | Un | Meio-fio reto de concreto, monocamada, com seção normalizada de pedestres A1 (20x14) cm, classe climática B (absorção <=6%), classe resistente à abrasão H (piso <=23 mm) e classe resistente à flexão S (R-3,5 N/mm²), de 50 cm de comprimento. (material) | 2.100 | 7.57 | 15.90 |
| mq06hor010 | h | Betoneira elétrica com uma capacidade de amassamento de 160 l. (equipamento) | 0.006 | 12.69 | 0.08 |
| op00amo010 |  | Esmerilhadeira. | 1.000 | 0.00 | 0.00 |
| mo041 | h | Oficial de obras de construção civil. (mão de obra) | 0.335 | 32.24 | 10.80 |
| mo087 | h | Ajudante de obras de construção civil. (mão de obra) | 0.374 | 30.23 | 11.31 |
| % | % | Custos diretos complementares | 2 % | 65.01 | 1.30 |
|  |  | Custos diretos |  |  | 66.31 |
