# Abertura de junta em piso contínuo de concreto, através do corte com disco de diamante

- Propriedade do ficheiro: CYPE INGENIEROS, S.A.
- Formato: FIEBDC-3/2002
- Âmbito geográfico: Brasil
- Moeda: BRL
- Custos indiretos: 3.00 %
- Despesas gerais: 13.00 %
- Lucro: 6.00 %
- IVA: 17.00 %

## U Urbanização interna do lote

### UX Pisos exteriores

#### UXC Contínuos de concreto

**UXC120** m Abertura de junta em piso contínuo de concreto, através do corte com disco de diamante.
Abertura de junta em piso contínuo de concreto, de 10 mm de largura e 20 mm de profundidade, através do corte com disco de diamante.
Inclui: Marcação da abertura da junta. Corte do concreto.
Critério de medição de projeto: Comprimento medido segundo documentação gráfica de Projeto.
Critério de quantitativos de obra: Medir-se-á, em projeção horizontal, a superfície realmente executada segundo especificações de Projeto.

| Código | Un | Descrição | Rendimento | Preço | Importância |
|---|---|---|---|---|---|
| mq06cor020 | h | Equipamento para corte de juntas em lastros de concreto. (equipamento) | 0.287 | 39.14 | 11.23 |
| mo087 | h | Ajudante de obras de construção civil. (mão de obra) | 0.297 | 30.23 | 8.98 |
| % | % | Custos diretos complementares | 2 % | 20.21 | 0.40 |
|  |  | Custos diretos |  |  | 20.61 |
