# Estabilização de camada base "in situ", vertendo uma calda de cimento CEM II / A-L 32,5 N, para conseguir um solo estabilizado tipo SEST-1 conforme os requisitos expostos no artigo 512 do PG-3

- Propriedade do ficheiro: CYPE INGENIEROS, S.A.
- Formato: FIEBDC-3/2002
- Âmbito geográfico: Brasil
- Custos indiretos: 3.00 %
- Despesas gerais: 13.00 %
- Lucro: 6.00 %
- IVA: 16.00 %

## U Urbanização interna do lote

### UX Pavimentos externos

#### UXE Camadas base, caminhos e sendeiros

**UXE020** m³ Estabilização de camada base "in situ", vertendo uma calda de cimento CEM II / A-L 32,5 N, para conseguir um solo estabilizado tipo SEST-1 conforme os requisitos expostos no artigo 512 do PG-3.
Inclui: Preparação da superfície. Escarificação do solo. Preparação da calda. Distribuição da calda. Execução da mistura com o solo. Compactação. Refinamento da superfície. Execução das juntas. Cura.

| Código | Un | Descrição | Rendimento | Preço | Importância |
|---|---|---|---|---|---|
| mt08aaa010a | m³ | Água. (material) | 0.050 | 0.98 | 0.05 |
| mt08cet020e | t | Cimento CEM II / A-L 32,5 N, a granel. (material) | 0.041 | 76.20 | 3.12 |
| mq01pao010a | h | Pá carregadora sobre correntes, de 80 CV/1,2 m³, equipada com fresa. (equipamento) | 0.159 | 32.26 | 5.13 |
| mq01mot010a | h | Motoniveladora de 135 CV. (equipamento) | 0.020 | 54.66 | 1.09 |
| mq02rov010b | h | Compactador monocilíndrico vibrante auto-propulsado, de 15 t, de 170,95 CV. (equipamento) | 0.037 | 51.93 | 1.92 |
| mq02cia010 | h | Caminhão cisterna equipado para rega, de 8 m³ de capacidade. (equipamento) | 0.047 | 33.30 | 1.57 |
| mo082 | h | Ajudante de oficial de construção civil. (mão de obra) | 0.117 | 3.49 | 0.41 |
| % | % | Custos diretos complementares | 2 % | 13.29 | 0.27 |
|  |  | Custos diretos |  |  | 13.56 |
