# UXG010

- Propriedade do ficheiro: CYPE INGENIEROS, S.A.
- Formato: FIEBDC-3/2002
- Âmbito geográfico: Brasil
- Custos indiretos: 3.00 %
- Despesas gerais: 13.00 %
- Lucro: 6.00 %
- IVA: 17.00 %

## U Urbanização interna do lote

### UX Pavimentos exteriores

#### UXG Cerâmicos

**UXG010** m² Piso de ladrilhos cerâmicos de grés esmaltado de 30x30 cm, 8 €/m², para exteriores, assentes com cimento cola melhorado, C2 sem nenhuma característica adicional, cor cinza e rejuntamento com argamassa de rejuntamento cimentosa com resistência elevada à abrasão e absorção de água reduzida, CG2, para junta aberta (entre 3 e 15 mm), com a mesma tonalidade das peças.
Fornecimento e colocação de piso de ladrilhos cerâmicos de grés esmaltado (pavimentos para trânsito de pedestres leve com utilização exterior), de 30x30 cm, 8 €/m², aplicadas sobre camada de regularização de 3 cm de argamassa de cimento M-5, assentes com cimento cola melhorado, C2 sem nenhuma característica adicional, cor cinza e rejuntamento com argamassa de rejuntamento cimentosa com resistência elevada à abrasão e absorção de água reduzida, CG2, para junta aberta (entre 3 e 15 mm), com a mesma tonalidade das peças, todo ele realizado sobre camada composta por base rígida de concreto simples (C20 classe de agressividade ambiental I e tipo de ambiente rural, brita 1, consistência S50), de 20 cm de espessura, concretagem desde caminhão com espalhamento e vibração manual com régua vibradora de 3 m, com acabamento com pré-execução de mestras e nivelado executada segundo caimentos do projeto e colocado sobre solo de fundação com índice CBR > 5 (California Bearing Ratio), não incluído neste preço. Inclusive parte proporcional de juntas de dilatação e cortes a realizar para os ajustes aos bordas do confinamento ou às aberturas existentes no piso.
Inclui: Marcação dos níveis de acabamento. Espalhamento e compactação da base de concreto. Limpeza e verificação do grau de umidade da base. Marcação da disposição dos ladrilhos e juntas de movimento. Aplicação da cola. Colocação dos ladrilhos com a ponta da colher de pedreiro. Formação de juntas de separação, perimetrais e estruturais. Enchimento das juntas. Eliminação e limpeza do material sobrante. Limpeza final do piso.
Critério de medição de projeto: Superfície medida em projeção horizontal, segundo documentação gráfica de Projeto. Não se tiveram em conta os desperdícios como fator de influência para incrementar a medição, uma vez que na composição foi considerada uma percentagem de rupturas geral.
Critério de quantitativos de obra: Medir-se-á, em projeção horizontal, a superfície realmente executada segundo especificações de Projeto.

| Código | Un | Descrição | Rendimento | Preço | Importância |
|---|---|---|---|---|---|
| mt10hmf060ana | m³ | Concreto simples C20 classe de agressividade ambiental I e tipo de ambiente rural, brita 1, consistência S50, dosado em central, segundo ABNT NBR 8953. (material) | 0.210 | 95.13 | 19.98 |
| mt09mor010c | m³ | Argamassa de cimento CEM II/B-L 32,5 N tipo M-5, confeccionada em obra com 230 kg/m³ de cimento e uma proporção em volume 1/6. (material) | 0.030 | 76.96 | 2.31 |
| mt09mcr021m | kg | Cimento cola melhorado, C2, cor cinza. (material) | 3.000 | 0.27 | 0.81 |
| mt18bde020ecn800 | m² | Ladrilho cerâmico de grés esmaltado 30x30 cm, 8,00€/m². (material) | 1.050 | 8.00 | 8.40 |
| mt09mcr070a | kg | Argamassa de rejuntamento cimentosa com resistência elevada à abrasão e absorção de água reduzida, CG2, para junta aberta entre 3 e 15 mm. (material) | 0.300 | 0.66 | 0.20 |
| mq04dua020b | h | Dumper de descarga frontal de 2 t de carga útil. (equipamento) | 0.037 | 7.04 | 0.26 |
| mq06vib020 | h | Régua vibradora de 3 m. (equipamento) | 0.103 | 3.55 | 0.37 |
| op00sie030 |  | Serra de disco de diamante, para mesa de trabalho, de corte úmido. | 1.000 | 0.00 | 0.00 |
| au00auh020 |  | Calha para descarga do concreto. | 1.000 | 0.00 | 0.00 |
| mo023 | h | Oficial de 1ª ladrilheiro. (mão de obra) | 0.387 | 4.22 | 1.63 |
| mo061 | h | Ajudante de ladrilheiro. (mão de obra) | 0.387 | 3.11 | 1.20 |
| mo087 | h | Ajudante de pedreiro civil. (mão de obra) | 0.232 | 3.11 | 0.72 |
| % | % | Custos diretos complementares | 2 % | 35.88 | 0.72 |
|  |  | Custos diretos |  |  | 36.60 |

| Código | Un | Descrição | Preço |
|---|---|---|---|
| mo031 | h | Oficial de 1ª aplicador de argamassa autonivelante. (mão de obra) | 4.22 |
| mo069 | h | Ajudante de aplicador de argamassa autonivelante. (mão de obra) | 3.11 |
