# Soalho maciço para exterior

- Propriedade do ficheiro: CYPE INGENIEROS, S.A.
- Formato: FIEBDC-3/2002
- Âmbito geográfico: Brasil
- Custos indiretos: 3.00 %
- Despesas gerais: 13.00 %
- Lucro: 6.00 %
- IVA: 17.00 %

## U Urbanização interna do lote

### UX Pavimentos exteriores

#### UXM Madeiras

**UXM010** m² Soalho maciço para exterior, instalado através do sistema de fixação à vista com tira-fundos, formado por tábuas de madeira maciça, de ipê, de 28x145x800/2800 mm, sem tratar, para lixagem e aplicação de óleo em obra; fixadas sobre ripas de madeira de pinho Suécia, de 65x38 mm, tratadas em autoclave, com classificação de utilização classe 4, separadas entre elas 50 cm, através de parafusos galvanizados de cabeça em forma de avelã de 8x80 mm; as ripas fixam-se com buchas metálicas expansivas e tira-fundos, sobre base de concreto simples (C20 classe de agressividade ambiental I e tipo de ambiente rural, brita 1, consistência S50), de 20 cm de espessura, concretagem desde caminhão com espalhamento e vibração manual com régua vibradora de 3 m, com acabamento com pré-execução de mestras e nivelado executada segundo caimentos do projeto e colocado sobre solo de fundação com índice CBR > 5 (California Bearing Ratio), não incluído neste preço.
Fornecimento e colocação através do sistema de fixação oculta, com tira-fundos, de soalho maciço para exterior, formado por tábuas de madeira maciça, de ipê, de 28x145x800/2800 mm, sem tratar, para lixagem e aplicação de óleo em obra; fixadas sobre ripas de madeira de pinho Suécia, de 65x38 mm, tratadas em autoclave, com classificação de utilização classe 4, separadas entre elas 50 cm, através de parafusos galvanizados de 8x80 mm; as ripas fixam-se com buchas metálicas expansivas e tira-fundos, sobre base de concreto simples (C20 classe de agressividade ambiental I e tipo de ambiente rural, brita 1, consistência S50), de 20 cm de espessura, concretagem desde caminhão com espalhamento e vibração manual com régua vibradora de 3 m, com acabamento com pré-execução de mestras e nivelado executada segundo caimentos do projeto e colocado sobre solo de fundação com índice CBR > 5 (California Bearing Ratio), não incluído neste preço. Incluindo parte proporcional de fixação das tábuas às ripas através de tira-fundos latonados de cabeça hexagonal para chave Allen (como mínimo 2 sobre a largura da tábua), com execução prévia de furo e escareado da madeira, buchas expansivas metálicas e tira-fundos para fixação das ripas à base de concreto, peças especiais e acabamento da madeira através de lixagem e aplicação de óleo em obra.
Inclui: Execução da base de concreto. Implantação, nivelação e fixação das ripas. Colocação das tábuas da primeira fiada, fixadas com um ponto de massa elastomérica de poliuretano. Fixação das tábuas da primeira fiada sobre as ripas. Colocação e fixação das sucessivas fiadas. Lixagem e aplicação de óleo no soalho finalizado.
Critério de medição de projeto: Superfície útil, medida segundo documentação gráfica de Projeto. Não foi incrementada a medição por perdas, uma vez que na composição se considerou 5% a mais.
Critério de quantitativos de obra: Medir-se-á a superfície realmente executada segundo especificações de Projeto.

| Código | Un | Descrição | Rendimento | Preço | Importância |
|---|---|---|---|---|---|
| mt18mva015c | m | Ripa de madeira de pinho Suécia, de 65x38 mm, tratado em autoclave, com classe de utilização 4, para apoio e fixação dos soalhos de exterior. (material) | 2.500 | 2.02 | 5.05 |
| mt18mta030hb | m² | Tábuas de madeira maciça, de ipê, de 28x145x800/2800 mm, sem tratar, para lixagem e aplicação de óleo em obra; inclusive parte proporcional de acessórios de montagem. (material) | 1.050 | 51.83 | 54.42 |
| mt10hmf060aha | m³ | Concreto simples C20 classe de agressividade ambiental I e tipo de ambiente rural, brita 1, consistência S50, dosado em central, segundo ABNT NBR 8953. (material) | 0.200 | 95.55 | 19.11 |
| mt18mva090 | Un | Tira-fundo latonado, para madeira, de cabeça em forma de avelã hexagonal, para chave Allen. (material) | 4.000 | 0.23 | 0.92 |
| mt18mva085a | Un | Bucha expansiva metálica e tira-fundo, para fixação de ripas ou terças de madeira sobre suporte base de concreto. (material) | 2.000 | 1.22 | 2.44 |
| op00tal010 |  | Furadeira. | 1.000 | 0.00 | 0.00 |
| op00ato010 |  | Parafusadeira. | 1.000 | 0.00 | 0.00 |
| op00cla010 |  | Pregador pneumático. | 1.000 | 0.00 | 0.00 |
| op00cep010 |  | Plainas. | 1.000 | 0.00 | 0.00 |
| op00tro010 |  | Cortadora de disco para bancada. | 1.000 | 0.00 | 0.00 |
| au00auh020 |  | Calha para descarga do concreto. | 1.000 | 0.00 | 0.00 |
| mo024 | h | Oficial de 1ª instalador de pavimentos de madeira. (mão de obra) | 0.731 | 6.19 | 4.52 |
| mo061 | h | Ajudante de instalador de pavimentos de madeira. (mão de obra) | 0.731 | 3.83 | 2.80 |
| % | % | Custos diretos complementares | 2 % | 89.26 | 1.79 |
|  |  | Custos diretos |  |  | 91.05 |
