# Assoalho para exterior

- Propriedade do ficheiro: CYPE INGENIEROS, S.A.
- Formato: FIEBDC-3/2002
- Âmbito geográfico: Brasil
- Custos indiretos: 3.00 %
- Despesas gerais: 13.00 %
- Lucro: 6.00 %
- IVA: 17.00 %

## U Urbanização interna do lote

### UX Pavimentos exteriores

#### UXM De madeira

**UXM010** m² Assoalho para exterior, formado por tábuas de madeira maciça, de pinho Suécia, de 28x145x800/2800 mm, sem tratar, para lixamento e aplicação de óleo em obra; fixadas através do sistema de fixação à vista com tira-fundos sobre ripas de madeira de pinho, de 65x38 mm, tratadas em autoclave, com classificação de utilização classe 4, separadas entre elas 50 cm, através de parafusos galvanizados de cabeça em forma de avelã de 8x80 mm; as ripas fixam-se com buchas metálicas expansivas e tira-fundos, sobre base de concreto (não incluída neste preço).
Fornecimento e colocação de assoalho para exterior, formado por tábuas de madeira maciça, de pinho Suécia, de 28x145x800/2800 mm, sem tratar, para lixamento e aplicação de óleo em obra; fixadas através do sistema de fixação à vista com tira-fundos sobre ripas de madeira de pinho, de 65x38 mm, tratadas em autoclave, com classificação de utilização classe 4, separadas entre elas 50 cm, através de parafusos galvanizados de 8x80 mm; as ripas fixam-se com buchas metálicas expansivas e tira-fundos, sobre base de concreto (não incluída neste preço). Incluindo parte proporcional de fixação das tábuas às ripas através de tira-fundos latonados de cabeça hexagonal para chave Allen (como mínimo 2 sobre a largura da tábua), com execução prévia de furo e escareado da madeira, buchas expansivas metálicas e tira-fundos para fixação das ripas à base de concreto, peças especiais e acabamento da madeira através de lixamento e aplicação de óleo em obra.
Inclui: Implantação, nivelação e fixação das ripas. Colocação das tábuas da primeira fiada, fixadas com um ponto de massa elastomérica de poliuretano. Fixação das tábuas da primeira fiada sobre as ripas. Colocação e fixação das sucessivas fiadas. Lixamento e aplicação de óleo no assoalho finalizado.
Critério de medição de projeto: Superfície útil, medida segundo documentação gráfica de Projeto. Não foi incrementada a medição por perdas, uma vez que na composição se considerou 5% a mais.
Critério de quantitativos de obra: Medir-se-á a superfície realmente executada segundo especificações de Projeto.

| Código | Un | Descrição | Rendimento | Preço | Importância |
|---|---|---|---|---|---|
| mt18mva015d | m | Ripa de madeira de pinho, de 65x38 mm, tratada em autoclave, com classe de utilização 4, para apoio e fixação dos soalhos de exterior. (material) | 2.500 | 1.69 | 4.23 |
| mt18mta030lb | m² | Tábuas de madeira maciça, de pinho Suécia, de 28x145x800/2800 mm, sem tratar, para lixamento e aplicação de óleo em obra; inclusive parte proporcional de acessórios de montagem. E. (material) | 1.050 | 28.04 | 29.44 |
| mt18mva090 | Un | Tira-fundo latonado, para madeira, de cabeça em forma de avelã hexagonal, para chave Allen. (material) | 28.000 | 0.15 | 4.20 |
| mt18mva085a | Un | Bucha expansiva metálica e tira-fundo, para fixação de ripas ou terças de madeira sobre suporte base de concreto. (material) | 5.000 | 0.79 | 3.95 |
| op00tal010 |  | Furadeira. | 1.000 | 0.00 | 0.00 |
| op00ato010 |  | Parafusadeira. | 1.000 | 0.00 | 0.00 |
| op00cla010 |  | Pregador pneumático pneumática. | 1.000 | 0.00 | 0.00 |
| op00cep010 |  | Plainas. | 1.000 | 0.00 | 0.00 |
| op00tro010 |  | Cortadora de disco para bancada. | 1.000 | 0.00 | 0.00 |
| mo025 | h | Colocador de pavimentos de madeira. (mão de obra) | 0.628 | 18.71 | 11.75 |
| mo063 | h | Ajudante de colocador de pavimentos de madeira. (mão de obra) | 0.628 | 14.77 | 9.28 |
| % | % | Custos diretos complementares | 2 % | 62.85 | 1.26 |
|  |  | Custos diretos |  |  | 64.11 |
