# Acondicionamento de piso em material granular

- Propriedade do ficheiro: CYPE INGENIEROS, S.A.
- Formato: FIEBDC-3/2002
- Âmbito geográfico: Brasil
- Moeda: BRL
- Custos indiretos: 3.00 %
- Despesas gerais: 13.00 %
- Lucro: 6.00 %
- IVA: 17.00 %

## U Urbanização interna do lote

### UX Pisos exteriores

#### UXO De material granular

**UXO005** m² Acondicionamento de piso em material granular.
Acondicionamento com meios mecânicos de piso em material granular existente através da formação de uma camada uniforme de areia calcária de 10 cm de espessura. Incluindo tapamento de buracos e compactação individual, nivelamento, espalhamento, humidificação, compactação e limpeza.
Inclui: Carga e transporte no local de trabalho do material de enchimento e irrigação do mesmo. Aplicação do material de enchimento em camadas de espessura uniforme. Perfilamento de bordas. Irrigação da camada. Compactação através de cilindro vibratório. Nivelamento.
Critério de medição de projeto: Superfície medida em projeção horizontal, segundo documentação gráfica de Projeto.
Critério de quantitativos de obra: Medir-se-á, em projeção horizontal, a superfície realmente executada segundo especificações de Projeto.

| Código | Un | Descrição | Rendimento | Preço | Importância |
|---|---|---|---|---|---|
| mt01arp040a | m³ | Areia calcária selecionada de britagem, cor, com granulometria de 0 a 5 mm de diâmetro. (material) | 0.120 | 66.34 | 7.96 |
| mq01mot010a | h | Motoniveladora de 141 kW. (equipamento) | 0.009 | 279.22 | 2.51 |
| mq02cia020j | h | Caminhão cisterna, de 8 m³ de capacidade. (equipamento) | 0.003 | 437.33 | 1.31 |
| mq02rot030a | h | Compactador tandem auto-propulsado, de 63 kW, de 8,75 t, largura de trabalho 168 cm. (equipamento) | 0.007 | 161.23 | 1.13 |
| mo087 | h | Ajudante de obras de construção civil. (mão de obra) | 0.012 | 30.23 | 0.36 |
| % | % | Custos diretos complementares | 2 % | 13.27 | 0.27 |
|  |  | Custos diretos |  |  | 13.54 |
