# Superfície acessível de areia calcária estabilizada com grelha alveolar de polietileno de alta densidade estável aos raios UV

- Propriedade do ficheiro: CYPE INGENIEROS, S.A.
- Formato: FIEBDC-3/2002
- Âmbito geográfico: Brasil
- Custos indiretos: 3.00 %
- Despesas gerais: 13.00 %
- Lucro: 6.00 %
- IVA: 17.00 %

## U Urbanização interna do lote

### UX Pavimentos exteriores

#### UXS Sintéticos

**UXS020** m² Superfície acessível de areia calcária estabilizada com grelha alveolar de polietileno de alta densidade estável aos raios UV.
Execução de superfície acessível areia calcária através da execução de uma camada drenante de brita de 15 cm de espessura e uma camada de nivelação de areia de 4 cm de espessura, sobre a qual se dispõe uma grelha alveolar de polietileno de alta densidade estável aos raios UV, de 50x42x4,5 cm, cor verde, para a estabilização do inerte. Enchimento das células com areia calcária. Inclusive parte proporcional de nivelação prévia, espalhamento, humidificação, juntas de dilatação entre grelhas cada 30 m² e limpeza.
Inclui: Transporte e descarga do material ao local de trabalho. Colocação do material de drenagem numa camada de espessura uniforme. Colocação do material de nivelamento numa camada de espessura uniforme. Disposição das grelhas alveolares. Enchimento das células com gravilha.
Critério de medição de projeto: Superfície medida segundo documentação gráfica de Projeto.
Critério de quantitativos de obra: Medir-se-á a superfície realmente executada segundo especificações de Projeto.

| Código | Un | Descrição | Rendimento | Preço | Importância |
|---|---|---|---|---|---|
| mt01ard030b | t | Brita filtrante não selecionada. (material) | 0.330 | 7.44 | 2.46 |
| mt01ara010 | m³ | Areia de 0 a 5 mm de diâmetro. (material) | 0.048 | 9.42 | 0.45 |
| mt18rad010a | m² | Grelha alveolar de polietileno de alta densidade estável aos raios UV, de 50x42x4,5 cm, cor verde, para execução de superfícies transitáveis com grama ou inerte. (material) | 1.050 | 10.21 | 10.72 |
| mt01arp040a | m³ | Areia calcária selecionada de britagem, cor, de 0 a 5 mm de diâmetro. (material) | 0.060 | 18.45 | 1.11 |
| mq01pan070b | h | Mini pá carregadeira sobre pneus, de 52 kW/1 m³ kW. (equipamento) | 0.057 | 24.97 | 1.42 |
| mo041 | h | Oficial de 1ª de construção civil. (mão de obra) | 0.104 | 4.22 | 0.44 |
| mo087 | h | Ajudante de pedreiro civil. (mão de obra) | 0.228 | 3.11 | 0.71 |
| mo040 | h | Oficial de 1ª jardineiro. (mão de obra) | 0.126 | 4.22 | 0.53 |
| mo115 | h | Servente de jardineiro. (mão de obra) | 0.253 | 2.99 | 0.76 |
| % | % | Custos diretos complementares | 2 % | 18.60 | 0.37 |
|  |  | Custos diretos |  |  | 18.97 |
