# Piso de ladrilhos elásticos de segurança e proteção contra quedas

- Propriedade do ficheiro: CYPE INGENIEROS, S.A.
- Formato: FIEBDC-3/2002
- Âmbito geográfico: Brasil
- Custos indiretos: 3.00 %
- Despesas gerais: 13.00 %
- Lucro: 6.00 %
- IVA: 17.00 %

## U Urbanização interna do lote

### UX Pavimentos exteriores

#### UXS Sintéticos

**UXS030** m² Piso de ladrilhos elásticos de segurança e proteção contra quedas, de borracha reciclada, com o borda com ligação macho-fêmea, cor vermelho, de 500x500x40 mm, colocado encaixando cada ladrilho com o seguinte, como um puzzle.
Fornecimento e instalação de piso de ladrilhos elásticos de segurança e proteção contra quedas, com o borda com ligação macho-fêmea, cor vermelho, de 500x500x40 mm, compostas por resinas de poliuretano, borracha reciclada triturada e pigmentos; colocado encaixando cada ladrilho com o seguinte, como um puzzle, sobre superfície base granular, asfáltica ou de concreto (não incluída neste preço). Totalmente instalado.
Inclui: Marcação. Colocação dos ladrilhos.
Critério de medição de projeto: Superfície medida segundo documentação gráfica de Projeto.
Critério de quantitativos de obra: Medir-se-á a superfície realmente executada segundo especificações de Projeto.

| Código | Un | Descrição | Rendimento | Preço | Importância |
|---|---|---|---|---|---|
| mt47adc411cb | m² | Placa elástica de segurança e proteção contra quedas, com o borda com ligação macho-fêmea, cor vermelho, de 500x500x40 mm, composta por resinas de poliuretano, borracha reciclada triturada e pigmentos. (material) | 1.040 | 27.61 | 28.71 |
| mo041 | h | Oficial de 1ª de construção civil. (mão de obra) | 1.011 | 4.22 | 4.27 |
| mo087 | h | Ajudante de pedreiro civil. (mão de obra) | 1.011 | 3.11 | 3.14 |
| % | % | Custos diretos complementares | 2 % | 36.12 | 0.72 |
|  |  | Custos diretos |  |  | 36.84 |
