# Piso de placa elástica de segurança e proteção contra quedas

- Propriedade do ficheiro: CYPE INGENIEROS, S.A.
- Formato: FIEBDC-3/2002
- Âmbito geográfico: Brasil
- Custos indiretos: 3.00 %
- Despesas gerais: 13.00 %
- Lucro: 6.00 %
- IVA: 17.00 %

## U Urbanização interna do lote

### UX Pavimentos exteriores

#### UXS Sintéticos

**UXS030** m² Piso de placa elástica de segurança e proteção contra quedas, de borracha reciclada, cor vermelho, de 500x500x50 mm, colocado colando à base cada ladrilho, com cola especial de poliuretano bicomponente.
Fornecimento e instalação de piso de placa elástica de segurança e proteção contra quedas, cor vermelho, de 500x500x50 mm, composta por resinas de poliuretano, borracha reciclada triturada e pigmentos. Inclusive parte proporcional de cola especial de poliuretano bicomponente, para colar os ladrilhos a a superfície base de concreto, asfalto ou base granular compactada (não incluída neste preço) Totalmente instalado.
Inclui: Marcação. Colocação dos ladrilhos.
Critério de medição de projeto: Superfície medida segundo documentação gráfica de Projeto.
Critério de quantitativos de obra: Medir-se-á a superfície realmente executada segundo especificações de Projeto.

| Código | Un | Descrição | Rendimento | Preço | Importância |
|---|---|---|---|---|---|
| mt47adc110a | kg | Cola especial de poliuretano bicomponente. (material) | 0.200 | 22.01 | 4.40 |
| mt47adc411jb | m² | Placa elástica de segurança e proteção contra quedas, cor vermelho, de 500x500x50 mm, composta por resinas de poliuretano, borracha reciclada triturada e pigmentos. (material) | 1.050 | 40.30 | 42.32 |
| mo040 | h | Oficial de 1ª de construção civil. (mão de obra) | 0.130 | 6.19 | 0.80 |
| mo085 | h | Ajudante de pedreiro civil. (mão de obra) | 0.130 | 3.83 | 0.50 |
| % | % | Custos diretos complementares | 2 % | 48.02 | 0.96 |
|  |  | Custos diretos |  |  | 48.98 |
