# Piso de ladrilhos elásticos de segurança e proteção contra quedas, de borracha reciclada, cor preto, de 500x500x20 mm, colocado colando os bordas de cada ladrilho ao seguinte com adesivo para juntas

- Propriedade do ficheiro: CYPE INGENIEROS, S.A.
- Formato: FIEBDC-3/2002
- Âmbito geográfico: Brasil
- Custos indiretos: 3.00 %
- Despesas gerais: 13.00 %
- Lucro: 6.00 %
- IVA: 17.00 %

## U Urbanização interna do lote

### UX Pavimentos exteriores

#### UXS Sintéticos

**UXS030** m² Piso de ladrilhos elásticos de segurança e proteção contra quedas, de borracha reciclada, cor preto, de 500x500x20 mm, colocado colando os bordas de cada ladrilho ao seguinte com adesivo para juntas.
Fornecimento e instalação de piso de ladrilhos elásticos de segurança e proteção contra quedas, cor preto, de 500x500x20 mm, compostas por resinas de poliuretano, borracha reciclada triturada e pigmentos. Inclusive parte proporcional de adesivo para juntas, para colar os bordas de cada ladrilho com o seguinte, apoiados sobre a superfície base de concreto, asfalto ou base granular compactada (não incluída neste preço) Totalmente instalado.
Inclui: Marcação. Colocação dos ladrilhos.
Critério de medição de projeto: Superfície medida segundo documentação gráfica de Projeto.
Critério de quantitativos de obra: Medir-se-á a superfície realmente executada segundo especificações de Projeto.

| Código | Un | Descrição | Rendimento | Preço | Importância |
|---|---|---|---|---|---|
| mt47adc430 | kg | Adesivo para juntas, para piso de ladrilhos elásticos de borracha. (material) | 0.150 | 16.82 | 2.52 |
| mt47adc411ga | m² | Placa elástica de segurança e proteção contra quedas, cor preto, de 500x500x20 mm, composta por resinas de poliuretano, borracha reciclada triturada e pigmentos. (material) | 1.040 | 22.48 | 23.38 |
| mo041 | h | Oficial de 1ª de construção civil. (mão de obra) | 1.075 | 4.22 | 4.54 |
| mo087 | h | Ajudante de pedreiro civil. (mão de obra) | 1.075 | 3.11 | 3.34 |
| % | % | Custos diretos complementares | 2 % | 33.78 | 0.68 |
|  |  | Custos diretos |  |  | 34.46 |
