# Perímetro para piso de segurança

- Propriedade do ficheiro: CYPE INGENIEROS, S.A.
- Formato: FIEBDC-3/2002
- Âmbito geográfico: Brasil
- Custos indiretos: 3.00 %
- Despesas gerais: 13.00 %
- Lucro: 6.00 %
- IVA: 17.00 %

## U Urbanização interna do lote

### UX Pavimentos exteriores

#### UXS Sintéticos

**UXS031** m Perímetro para piso de segurança, realizado com placa elástica de segurança e proteção contra quedas, de borracha reciclada, com o borda biselado, cor cinza, de 1000x250x20 mm, colado à base com cola especial de poliuretano bicomponente.
Fornecimento e instalação de perímetro para piso de segurança, realizado com placa elástica de segurança e proteção contra quedas, com o borda biselado, cor cinza, de 1000x250x20 mm, composta por resinas de poliuretano, borracha reciclada triturada e pigmentos. Incluindo parte proporcional de cola especial de poliuretano bicomponente, para colar os ladrilhos à superfície base de concreto, asfalto ou base granular compactada (não incluída neste preço). Totalmente instalado.
Inclui: Marcação. Colocação dos ladrilhos.
Critério de medição de projeto: Comprimento medido segundo documentação gráfica de Projeto.
Critério de quantitativos de obra: Medir-se-á o comprimento realmente executado segundo especificações de Projeto.

| Código | Un | Descrição | Rendimento | Preço | Importância |
|---|---|---|---|---|---|
| mt47adc110a | kg | Cola especial de poliuretano bicomponente. (material) | 0.200 | 3.84 | 0.77 |
| mt47adc412af | m | Placa elástica de segurança e proteção contra quedas, com o borda biselado, cor cinza, de 1000x250x20 mm, composta por resinas de poliuretano, borracha reciclada triturada e pigmentos. (material) | 1.050 | 8.62 | 9.05 |
| mo041 | h | Oficial de 1ª de construção civil. (mão de obra) | 0.101 | 4.22 | 0.43 |
| mo087 | h | Ajudante de pedreiro civil. (mão de obra) | 0.101 | 3.11 | 0.31 |
| % | % | Custos diretos complementares | 2 % | 10.56 | 0.21 |
|  |  | Custos diretos |  |  | 10.77 |
