# Ensaio de micro-corpos-de-prova extraídos da obra

- Propriedade do ficheiro: CYPE INGENIEROS, S.A.
- Formato: FIEBDC-3/2002
- Âmbito geográfico: Brasil
- Moeda: BRL
- Custos indiretos: 3.00 %
- Despesas gerais: 13.00 %
- Lucro: 6.00 %
- IVA: 17.00 %

## X Controle de qualidade e ensaios

### XA Argamassas, gessos, cais, escaiolas e cimentos

#### XAM Argamassas

**XAM040** Un Ensaio de micro-corpos-de-prova extraídos da obra.
Ensaio a realizar em laboratório acreditado na área técnica correspondente, sobre uma série de oito micro-corpos-de-prova de argamassa de cimento endurecido, recolhidas em obra, para a determinação da resistência à compressão simples. Incluindo deslocamento à obra e relatório de resultados.
Inclui: Deslocamento à obra. Coleta de amostras. Realização dos ensaios. Redação de relatório dos resultados dos ensaios realizados.
Critério de medição de projeto: Ensaio a realizar, segundo documentação do Plano de controle de qualidade.

| Código | Un | Descrição | Rendimento | Preço | Importância |
|---|---|---|---|---|---|
| mt49des010 | Un | Repercussão por deslocamento à obra para a coleta de amostras. (material) | 1.000 | 1.92 | 1.92 |
| mt49moc020 | Un | Coleta em obra de amostras de argamassa de cimento, cujo peso não exceda 50 kg. (material) | 1.000 | 83.23 | 83.23 |
| mt49moc110 | Un | Ensaio para determinar a resistência à compressão simples de uma amostra de argamassa sobre uma série de oito micro-corpos-de-prova de argamassa endurecida de 20 mm de diâmetro e 40 mm de comprimento, previamente extraídos em obra através de sonda rotativa. (material) | 1.000 | 882.43 | 882.43 |
| mt49moc120 | Un | Relatório de resultados dos ensaios realizados sobre uma amostra de argamassa de cimento. (material) | 1.000 | 249.69 | 249.69 |
| % | % | Custos diretos complementares | 2 % | 1217.27 | 24.35 |
|  |  | Custos diretos |  |  | 1241.62 |
